# Radverkehrskonzept Sindelfingen Hauptradroute R7
Angebotsaufforderung (GAEB DA XML 3.2, DA83)
Projekt: R7-2BA-2026-01
Währung: EUR
Nebenangebote zugelassen: ja
Auftraggeber: Stadt Sindelfingen, Tiefbauamt, Fachbereichskennung: SI6054100050, Rathausplatz 1, 71063 Sindelfingen, Baden-Württemberg, Ansprechpartner Sadid
Erstellt mit: GXML Toolbox V3.3 R20210630, iTWO_64 V11.0.520, 09.01.2026

## 2 Maichinger Bogen – 2. Bauabschnitt
Datum: 09.01.2026

### Trasse 1 Leistungen für die gesamte Maßnahme

#### Bereich 1.1 Allgemeine Leistungen

##### Abschnitt 1.1.1 Baustelleneinrichtung

*Hinweis: Hinweis zur Baustelleneinrichtung*
Die allgemeine Baustelleneinrichtung ist gemäß ATV DIN
18299 mit den Einheitspreisen abgegolten, insbesondere
das Einrichten und Räumen der Baustelle, das Firmenbauleitungsbüro, Lager- und Arbeitsflächen über die vom
Auftraggeber zur Verfügung gestellten hinaus, das Herrichten benutzter Flächen, das Aufstellen und Beseitigen von Gerüsten, Arbeitsbühnen usw. sowie das Herstellen und Sichern von Zufahrtswegen (über die vom AG zur Verfügung gestellten hinaus) und das Beseitigen der vom Auftragnehmer verursachten Schäden an den Verkehrswegen.

*Hinweis: Allgemeine Leistungen und Arbeiten*
Katalog-Nr. Stuttgarter Leistungsbuch 12-17/LBTIEF-0/0.
Allgemeine Leistungen und Arbeiten

01) Flächen für die Baustelleneinrichtung, Lager und
  Abstellplätze für Geräte durch geeignete Maßnahmen
  sichern, dass keine Schäden am Boden und am
  Grundwasser durch die umweltschädigenden Flüssigkeiten,
  Stoffe usw. entstehen. Umgebung, Bauwerke usw. gegen
  Schmutz, Öl und sonstige Verunreinigungen schützen.

02) Maßnahmen zur Andienung und zur Sicherung des
  Baubereichs und der Baustelle sind vom AN durchzuführen.
  Hierzu gehört die Verkehrssicherungspflicht einschl.
  Reinigung der Verkehrsflächen, die Beseitigung von Schnee
  und Glätte bis zur Abnahme (ggf. in sich abgeschlossener
  Leistungen), auf:
      1. Zu- und Abfahrten zur Baustelle und darüber hinaus,
  soweit der Zustand durch die Baustelle verursacht
  worden ist.
      2. Auf Gehwegumleitungen, provisorischen Übergängen,
  Überfahrten und Brücken innerhalb des Baubereichs,
  sowie den provisorischen Anliegerzufahrten.
      3. Auf Gehwegen entlang von Baustellen, Lagerplätzen,
  Bauzäunen und Abschrankungen soweit sie vom AN
  errichtet, verändert oder durch Benutzung beeinträchtigt
  wurden.

50) Gesondert vergütet werden:
      1. Einrichtungen zur Führung des öffentlichen Verkehrs
  (VOB/C DIN 18299) im Baubereich bzw. bei Umleitungen
        - z.B. Abschrankungen, Bauzäune, Beleuchtungen,
  Beschilderungen, Provisorien nach OZ 0.2.2.1.0.00.
      2. Vom AG angeordnete verstärkte Baugrubensicherung
  nach OZ 1.3.4.6.0.00.
      3. Verkehrszeichenpläne bzw. Umleitungspläne nach
  OZ 0.1.3.3.4.00.

51) Nicht gesondert vergütet werden:
      1. Maßnahmen zur Sicherung und Regelung des Verkehrs
  innerhalb des Baubereichs, die aufgrund der Arbeitsweise des AN erforderlich werden.
      2. Die Reinigung der Verkehrsflächen und die Schnee- und
  Glättebeseitigung innerhalb des Baubereichs.
      3. Die Überwachung aller Maßnahmen nach 02) Ziffer 1.
  bis 3..
      4. Das Beseitigen von Beschädigungen und Mängel an den
  Leistungen nach 02)Ziffer 1. und 2..
      5. Überzeit-, Nacht-, Sonn- und Feiertagsarbeit für
  Leistungen nach 1. bis 4..

52) Bei Jahreszeitverträgen wird OZ 0.2.1.1.0.00 je Einzelauftrag
  einmal vergütet.

*Hinweis: Allgemeine Arbeiten*
Katalog-Nr. Stuttgarter Leistungsbuch 12-17/LBTIEF-0/0.2.
Allgemeine Arbeiten

01) Umsetzen:
      - Änderung der Verkehrsführung aus Gründen die der AN
  nicht zu vertreten hat. Innerhalb des Baubereiches in
  unmittelbare Folge, abbauen und wiederaufbauen, einschl.
  ersetzen beschädigter Teile,
      - aus arbeitstechnischen Gründen, zählt nicht dazu.

*Hinweis: Baubüro für Auftraggeber*
Katalog-Nr. Stuttgarter Leistungsbuch 12-17/LBTIEF-0/0.2.2.
Baubüro für Auftraggeber

01) bereitstellen:
  Anforderung an die Beschaffenheit entspr. der
  Arbeitsstättenverordnung und den nachfolgend genannten
  Bedingungen. Betriebsbereit und eingerichtet.

02) Anforderungen:
  a) Fußboden:
  Wärmegedämmt und schallisoliert, glatter Bodenbelag,
  geschlossene Oberfläche.
  b) Außenwände:
  Wärmegedämmt, schallisoliert, Außenanstrich: mit
  umweltfreundlichen Imprägnierungsmittel.
  c) Innenwände:
  Wärmegedämmt und schallisoliert, Anstrich mit 2 x
  Dispersionsfarbe, WC und Waschbecken, weiße
  Wandkleidung mit Kunststoffkacheln.
  d) Fenster:
  Verbundfenster mit Drehkippbeschlag, doppelt verglast und
  gestrichen. Rollläden mit Innensicherung.
  e) Eingangstür:
  Grundfläche <= 30 m² 1-flügelig Tür 1,10 / 2,10 m,
  Grundfläche > 30 m² 2-flügelig Glastüre 1,90 / 2,10 m,
  verglast mit Drahtglas, Sicherheitszylinder, Drückergarnitur.
  Eisengitter vor Tür einbruchsicher, Sicherheitszylinder,
  Drückergarnitur, Eingangsbeleuchtung, Briefkasten
  (DIN A4).
  f) Innentüren:
  1-flügelig Glastüre 0,90 / 2,10 m, glatt mit Glasfüllung (ca.
  60/60 cm), Hellglas, mit normalen Einsteckschlösser
  Drücker und Langschilder eloxiert mit Anstrich.
  g) Decke:
  Schall- und Wärmedämmung Anstrich 2 x Dispersionsfarbe,
  weiß.
  h) Dachkonstruktion und Dacheindeckung nach Wahl des
  AN.
  i) Installationen:
  alle Ver- und Entsorgungsanschlüsse, elektrische
  Beleuchtung, Gas- oder Elektroheizung, Waschbecken mit
  kaltem und warmen Wasser in jedem Zimmer.
  j) Grundfläche > 30 m² 2 getrennte Toiletten,
  sonst 1 Toilette.
  k) Grundfläche > 30 m² 1 Nebenraum mit Regalen.

03) Ausstattung:
  alle Teile verschließbar
  a) bei einem Raum bis 10 m²: 1 Schreibtisch mit Drehstuhl,
  2 Stühle, 1 Aktenschrank, 1 Kleiderschrank, 1 Papierkorb
  und 1 Schreibtischlampe,
  b) bei einem Raum bis 20 m²: zweifach wie bei a)
  1 Telefonhalterung, 1 Ablagetisch.
  c) Ausstattung bei einem Raum bis 30 m² : dreifach wie bei
  a)1 Telefonhalterung, 2 Ablagetische.

04) Betreiben:
  Während der Dauer der Nutzung durch den AG das
  Baubüro vor-, unterhalten und reinigen.
      - Vollwertige Benutzung und Erhaltung gewährleisten.
      - Verkehrssicherungspflicht mit Schnee- und
  Glättebeseitigung, Säuberung der zum Baubüro
  gehörenden Geh-, Fahr- und Parkflächen.
      - Die Beheizung durchzuführen.
      - Wasser und Gas- oder Strom zu liefern.
      - Büros, Nebenräume, Flure usw., 2 x wöchentlich reinigen,
  einschl. Leeren der Papier- und Abfallkörbe und beliefern
  mit Toilettenpapier, Papierhandtüchern, Handwaschseife.
      - Toiletten täglich säubern.
      - Reinigung der Fenster halbjährlich bzw. nach Bedarf. Es
  wird nicht unterschieden ob die Büroräume vom AN oder
  AG gestellt wurden.

05) Abbauen:
  Baubüro abbauen einschl. aller
      - Unterkonstruktionen,
      - Ver- und Entsorgungsanschlüssen,
      - ursprünglichen Zustand wiederherstellen usw.,
      - einschl. Rücknahme der Einrichtungsgegenstände.

50) Die angegebenen m² sind die Nutzfläche einschl. der
  Nebenräume.

51) Bürowagen werden entspr. einem Raum mit 10 m²
  behandelt.

**1.1.1.10 Baustelleneinrichtung aufstellen allgemein**
*** Pauschalposition
Katalog-Nr. Stuttgarter Leistungsbuch/LBTIEF-0/0.2.1.1.1.10
Vorarbeiten und Allgemeine Arbeiten
Allgemeine Leistungen und Arbeiten
Allgemeine Leistungen
Baustelleneinrichtung
aufstellen
allgemein
Menge: 1,000 psch

**1.1.1.20 Baustelleneinrichtung räumen allgemein**
*** Pauschalposition
Katalog-Nr. Stuttgarter Leistungsbuch/LBTIEF-0/0.2.1.1.2.10
Vorarbeiten und Allgemeine Arbeiten
Allgemeine Leistungen und Arbeiten
Allgemeine Leistungen
Baustelleneinrichtung
räumen
allgemein
Menge: 1,000 psch

**1.1.1.30 Baustelleneinrichtung vorhalten ges Bauzeit**
*** Pauschalposition
Katalog-Nr. Stuttgarter Leistungsbuch/LBTIEF-0/0.2.1.2.1.10
Vorarbeiten und Allgemeine Arbeiten
Allgemeine Leistungen und Arbeiten
Allgemeine Leistungen
Vorhaltung
für die gesamte Baumaßnahme
und gesamte Bauzeit
Menge: 1,000 psch

**1.1.1.40 Baustelleneinrichtung umsetzen allgemein**
*** Pauschalposition
Katalog-Nr. Stuttgarter Leistungsbuch/LBTIEF-0/0.2.1.1.3.10
Vorarbeiten und Allgemeine Arbeiten
Allgemeine Leistungen und Arbeiten
Allgemeine Leistungen
Baustelleneinrichtung
umsetzen
allgemein
Menge: 1,000 psch

**1.1.1.50 Anliegerinfo**
*** Pauschalposition
Anliegerinfo

Die Anwohner, Schulen und Unternehmen werden zwei Wochen vor Beginn der Arbeiten informiert.
Dies ist besonders zu Beachten im Bereich der Weidenstr., den Wirtschaftlichen Weg, Kleingartenanlage, Parkplatz Gymnasium Unterrieden und der Umbau des Gehweges am Teuchelweg
Menge: 1,000 psch

##### Abschnitt 1.1.2 Baustellensicherung

*Hinweis: Abschrankungen*
Katalog-Nr. Stuttgarter Leistungsbuch/LBTIEF-0/0.2.2.1.
Abschrankungen

01) mit zwei durchgehenden rot-weiß gestrichenen
  Absperrgittern mit Tastleiste.

**1.1.2.10 Abschrankungen h=1m auf+abbauen**
Katalog-Nr. Stuttgarter Leistungsbuch/LBTIEF-0/0.2.2.1.4.10
Vorarbeiten und Allgemeine Arbeiten
Allgemeine Leistungen und Arbeiten
Allgemeine Arbeiten
Baustellensicherung
Abschrankungen
1,00  m hoch
Menge: 600,000 m

**1.1.2.20 Abschrankungen h=1m umsetzen**
Katalog-Nr. Stuttgarter Leistungsbuch/LBTIEF-0/0.2.2.1.4.11
Vorarbeiten und Allgemeine Arbeiten
Allgemeine Leistungen und Arbeiten
Allgemeine Arbeiten
Baustellensicherung
Abschrankungen
1,00 m hoch, umsetzen
Menge: 1500,000 m

**1.1.2.30 Leuchten mit Batteriebetrieb**
Vorarbeiten und Allgemeine Arbeiten
Allgemeine Leistungen und Arbeiten
Allgemeine Arbeiten
Vorübergehende Verkehrsmaßnahmen
Beleuchtung
Leuchten mit Batteriebetrieb
Menge: 100,000 St

**1.1.2.40 Leuchten mit Batteriebetrieb umsetzen**
Vorarbeiten und Allgemeine Arbeiten
Allgemeine Leistungen und Arbeiten
Allgemeine Arbeiten
Vorübergehende Verkehrsmaßnahmen
Beleuchtung
Leuchten mit Batteriebetrieb umsetzen
Menge: 300,000 St

**1.1.2.50 Leuchten mit Batteriebetrieb betreiben**
Vorarbeiten und Allgemeine Arbeiten
Allgemeine Leistungen und Arbeiten
Allgemeine Arbeiten
Vorübergehende Verkehrsmaßnahmen
Beleuchtung
Leuchten mit Batteriebetrieb betreiben
Menge: 500,000 StWo

**1.1.2.60 Baken, mit integrierten Pfosten**
Vorarbeiten und Allgemeine Arbeiten
Allgemeine Leistungen und Arbeiten
Allgemeine Arbeiten
Vorübergehende Verkehrsmaßnahmen
Schilder, Baken, Verkehrszeichen
Baken, mit integrierten Pfosten
Menge: 100,000 St

**1.1.2.70 umsetzen von Baken mit integrierten Pfosten**
Vorarbeiten und Allgemeine Arbeiten
Allgemeine Leistungen und Arbeiten
Allgemeine Arbeiten
Vorübergehende Verkehrsmaßnahmen
Schilder, Baken, Verkehrszeichen
umsetzen von Baken mit integrierten Pfosten
Menge: 300,000 St

##### Abschnitt 1.1.3 Beweissicherung

*Hinweis: Beweissicherung*
Katalog-Nr. Stuttgarter Leistungsbuch/LBTIEF-0/0.1.
Beweissicherung

01) Beweissicherungen durch einen vereidigten
  Sachverständigen durchführen lassen.

02) Der Umfang der Beweissicherung wird in den
  Ausschreibungsunterlagen beschrieben.

*Hinweis: an Bauwerken*
Katalog-Nr. Stuttgarter Leistungsbuch/LBTIEF-0/0.1.2.
an Bauwerken

01) Beweissicherung unmittelbar nach Erteilung des Auftrags
  durchführen und vor Beginn der Bauarbeiten abschließen.

02) Im Einvernehmen mit dem AG, dem Versicherer, den
  Grund- und Hauseigentümern sowie den Mietern der
  angrenzenden Grundstücke und Gebäude hinsichtlich
  Schäden aller Art innen und außen durchführen.
  Gebäudeakten beim Baurechtsamt besorgen oder örtliche
  Erhebungen durchführen. Dazu die Eigentümer und
  Besitzer feststellen, schriftlich benachrichtigen und dafür
  Sorge tragen, dass sämtliche Liegenschaften und
  Vermietungen bei der Besichtigung zugänglich sind. Über
  die Besichtigungen Protokolle aufstellen, Schäden in
  Planunterlagen eintragen und mit Fotografien je Gebäude
  und Geschoss ergänzen.
  Vom Hausbesitzer, AG und AN gegenzeichnen lassen.
  3 Fertigungen geheftet.

50) Die Geschosse können sowohl oberirdisch als auch
  unterirdisch sein. Dachböden zählen als Geschoss.

51) Getrennt gebaute Garagen, Vortreppen, Stütz- und
  Gartenmauern usw. sind mit aufzunehmen.

52) Auf Anforderung des AG nach Bauende eine vergleichende
  Beweissicherung durchführen und dokumentieren. Diese
  Leistung wird entspr. OZ 0.1.2.1.1 vergütet.

*Hinweis: bautechnische Aufnahme*
Katalog-Nr. Stuttgarter Leistungsbuch/LBTIEF-0/0.1.2.1.
01) Bauwerke, Verkehrsflächen und sonstige Bauteile

**1.1.3.10 Herstellen einer Fotodokumentation in digitaler Form**
*** Pauschalposition
Herstellen einer Fotodokumentation in digitaler Form
über alle wesentlichen Bauabläufe nach Datum sortiert
in 3-facher Fertigung in Ordner. Zu den Bildern ist
ein entsprechender Vermerk über die ersichtliche im
Moment ausgeführte Leistung beizuschreiben. Ein
Ordner ist über die gesamte Bauzeit zu führen. Die
Mehrfertigung und digitalen Daten sind am Schluß
der Maßnahme zu übergeben.
Menge: 1,000 psch

##### Abschnitt 1.1.4 Verkehrsicherung

*Hinweis: Verkehrszeichenpläne*
Katalog-Nr. Stuttgarter Leistungsbuch/LBTIEF-0/0.1.3.3.
Verkehrszeichenpläne

01) nach § 45 StVO fertigen und nach vorheriger Abstimmung
  mit dem AG spätestens 10 AT vor Beginn der Arbeiten
  4-fach bei der Verkehrsbehörde einreichen und die
  rechtliche Anordnung einholen. Änderungen und
  Ergänzungen einarbeiten. Genehmigte farbige Pläne
  (insgesamt 6-fach) dem AG und der Polizeidienststelle
  übergeben.

02) Bestandspläne M 1 : 500 und Übersichtspläne
  M 1 : 2500 werden dem AN auf Anforderung vom AG zur
  Verfügung gestellt.

*Hinweis: Verkehrssicherungspflicht im Baustellenbereich*
Der AN übernimmt für den gesamten Baustellenbereich vom
Tage des Baubeginns bis zur Abnahme des Bauabschnittes die Verkehrssicherungspflicht.

Der AN hat die zur Sicherung der Baustelle erforderlichen
Einrichtungen gemäß der Straßenverkehrsordnung und gemäß
den Anordnungen des Straßenverkehrsamts, wie z.B. Absperrungen, Beschilderungen und Beleuchtung der Baustelle
in ausreichender Anzahl vorzuhalten, aufzustellen und zu unterhalten.

Vorhandene Verkehrszeichen, Straßennamenschilder oder
sonstige für die Verkehrssicherheit notwendigen Einrichtungen
dürfen, falls für die Bauausführung unumgänglich, nur in
Abstimmung mit dem AG bzw. dem Straßenverkehrsamt
abgebaut werden.

Der AN verpflichtet sich, die Verkehrssicherungen täglich zu
kontrollieren, eventuelle Unfallgefahren unverzüglich zu
beseitigen und die Beeinträchtigung des Straßenverkehrs grundsätzlich so gering wie möglich zu halten.

Überlässt der AN die Durchführung der Sicherungsmaßnahmen seinen Erfüllungsgehilfen, so ist er oder sein verantwortlicher
Stellvertreter verpflichtet, sich durch ausreichende Kontrollen
von der ordnungsgemäen und den einschlägigen Vorschriften
entsprechenden Ausführung selbst zu überzeugen.

*Hinweis: Verkehrszeichenpläne*
Katalog-Nr. Stuttgarter Leistungsbuch/LBTIEF-0/0.1.3.3.
Verkehrszeichenpläne

01) nach § 45 StVO fertigen und nach vorheriger Abstimmung
  mit dem AG spätestens 10 AT vor Beginn der Arbeiten
  4-fach bei der Verkehrsbehörde einreichen und die
  rechtliche Anordnung einholen. Änderungen und
  Ergänzungen einarbeiten. Genehmigte farbige Pläne
  (insgesamt 6-fach) dem AG und der Polizeidienststelle
  übergeben.

02) Bestandspläne M 1 : 500 und Übersichtspläne
  M 1 : 2500 werden dem AN auf Anforderung vom AG zur
  Verfügung gestellt.

*Hinweis: Verkehrssicherungspflicht im Baustellenbereich*
Der AN übernimmt für den gesamten Baustellenbereich vom
Tage des Baubeginns bis zur Abnahme des Bauabschnittes die Verkehrssicherungspflicht.

Der AN hat die zur Sicherung der Baustelle erforderlichen
Einrichtungen gemäß der Straßenverkehrsordnung und gemäß
den Anordnungen des Straßenverkehrsamts, wie z.B. Absperrungen, Beschilderungen und Beleuchtung der Baustelle
in ausreichender Anzahl vorzuhalten, aufzustellen und zu unterhalten.

Vorhandene Verkehrszeichen, Straßennamenschilder oder
sonstige für die Verkehrssicherheit notwendigen Einrichtungen
dürfen, falls für die Bauausführung unumgänglich, nur in
Abstimmung mit dem AG bzw. dem Straßenverkehrsamt
abgebaut werden.

Der AN verpflichtet sich, die Verkehrssicherungen täglich zu
kontrollieren, eventuelle Unfallgefahren unverzüglich zu
beseitigen und die Beeinträchtigung des Straßenverkehrs grundsätzlich so gering wie möglich zu halten.

Überlässt der AN die Durchführung der Sicherungsmaßnahmen seinen Erfüllungsgehilfen, so ist er oder sein verantwortlicher
Stellvertreter verpflichtet, sich durch ausreichende Kontrollen
von der ordnungsgemäen und den einschlägigen Vorschriften
entsprechenden Ausführung selbst zu überzeugen.

**1.1.4.10 Führung öffentlicher Verkehr innerhalb Baufeld**
*** Pauschalposition
Führung des öffentlichen Verkehrs (PKW, LKW, ÖPNV, Fußgänger, Anliefer-, Besucher- und Anliegerfahrverkehr, Baustellenverkehr) im Baufeld
einschl. aller erforderlichen Zwischenabschnitte zur Führung des Verkehrs und zur Herstellung der Leistung und für die gesamte Bauzeit entsprechend den vom AN mit dem AG abgestimmten Bauablauf herstellen, Vor- und Unterhalten und wieder beseitigen.
Im einzelnen sind das alle notwendige provisorische
Verkehrs- und Hinweisbeschilderung mit Fuß und  Pfosten, Baken mit Fuß, Schilder mit Fuß und Pfosten und Bauzäune mit Fuß.
Die gesamten Beschilderungen und Abschrankungen sind mit Blinkleuchten auszustatten und  zu betreiben.
Es wird noch besonders darauf hingewiesen das in dieser Position  die eindeutige Führung und Sicherung des kompletten öffentlichen Verkehrs (einschl. Fußgängerverkehr) und Baustellenverkehrs mittels, Beschilderungen, Hinweistafeln beinhaltet ist. Es ist davon auszugehen das  täglich die ,Baken,Beschilderungen für Fahr- und Fußgängerführung umzusetzen sind.Die Umsetzungen sind ebenfalls in diese Position einzurechnen.
Menge: 1,000 psch

**1.1.4.20 Führung öffentlicher Verkehr ausserhalb Baufeld**
*** Pauschalposition
Führung des öffentlichen Verkehrs (PKW, LKW, ÖPNV, Fußgänger, Anliefer-, Besucher- und Anliegerfahrverkehr, Baustellenverkehr) ausserhabl des Baufelds, während vollsperrungen
einschl. aller erforderlichen Zwischenabschnitte zur Führung des Verkehrs und zur Herstellung der Leistung und für die gesamte Bauzeit entsprechend den vom AN mit dem AG abgestimmten Bauablauf herstellen, Vor- und Unterhalten und wieder beseitigen.
Im einzelnen sind das alle notwendige provisorische
Verkehrs- und Hinweisbeschilderung mit Fuß und  Pfosten, Baken mit Fuß, Schilder mit Fuß und Pfosten und Bauzäune mit Fuß.
Die gesamten Beschilderungen und Abschrankungen sind mit Blinkleuchten auszustatten und  zu betreiben.
Es wird noch besonders darauf hingewiesen das in dieser Position  die eindeutige Führung und Sicherung des kompletten öffentlichen Verkehrs (einschl. Fußgängerverkehr) und Baustellenverkehrs mittels, Beschilderungen, Hinweistafeln beinhaltet ist. Es ist davon auszugehen das  täglich die ,Baken,Beschilderungen für Fahr- und Fußgängerführung umzusetzen sind.Die Umsetzungen sind ebenfalls in diese Position einzurechnen.
Menge: 1,000 psch

**1.1.4.30 VZplan gesamtes Bauvorhaben mit Umleitungen**
*** Pauschalposition
Katalog-Nr. Stuttgarter Leistungsbuch/LBTIEF-0/0.1.3.3.4.24
Vorarbeiten und Allgemeine Arbeiten
Projektbearbeitung
Ausführungsunterlagen
Besondere Planungen
Verkehrszeichenpläne
für gesamtes Bauvorhaben mit Umleitungen
Menge: 1,000 psch

##### Abschnitt 1.1.5 Schutzmaßnahmen für den Bewuchs

*Hinweis: Bäume verwahren*
Katalog-Nr. Stuttgarter Leistungsbuch/LBTIEF-0/0.7.4.5.
Bäume verwahren

01) gefährdete Bäume >= 2,00 m hoch mit einem Bohlenschutz
  schützen. Zwischen Verwahrung und Stamm muss ein
  Abstand >= 10 cm sein. Abstandhalter aus Gummi o. gl.

**1.1.5.10 Bäume verwahren d>50-75cm**
Katalog-Nr. Stuttgarter Leistungsbuch/LBTIEF-0/0.7.4.5.1.12
Vorarbeiten und Allgemeine Arbeiten
Herrichten und Erschließen
Baufeld freimachen
Schutzmaßnahmen für den Bewuchs
Bäume verwahren
d > 50 bis 75 cm
Menge: 50,000 St

*Hinweis: Bauzaun aus Stahlgitter (Mobilzaun)*
Katalog-Nr. Stuttgarter Leistungsbuch/LBTIEF-0/0.2.2.1.
Bauzaun aus Stahlgitter (Mobilzaun)

01) Bauzaun aus Stahlgitter (verzinkt) mit Betonfüßen einschl.
  Türen und Toren.

**1.1.5.20 Bauzaun aus Stahlgitter h>1,2-2m auf+abbauen**
Katalog-Nr. Stuttgarter Leistungsbuch/LBTIEF-0/0.2.2.1.3.15
Vorarbeiten und Allgemeine Arbeiten
Allgemeine Leistungen und Arbeiten
Allgemeine Arbeiten
Baustellensicherung
Bauzaun aus Stahlgitter (Mobilzaun)
h > 1,20 m bis 2,00 m
Menge: 20,000 m

**1.1.5.30 Bauzaun aus Stahlgitter h>1,2-2m umsetzen**
Katalog-Nr. Stuttgarter Leistungsbuch/LBTIEF-0/0.2.2.1.3.16
Vorarbeiten und Allgemeine Arbeiten
Allgemeine Leistungen und Arbeiten
Allgemeine Arbeiten
Baustellensicherung
Bauzaun aus Stahlgitter (Mobilzaun)
h > 1,20 m bis 2,00 m umsetzen
Menge: 20,000 m

### Trasse 2 Tief- und Straßenbauarbeiten

*Hinweis: Erschwernisse beengte Verhältnisse*
Hinweis:

Die Geräte sind abhängig von den zur Verfügung stehenden Breiten, Baufeldern und Fahrbeziehungen einzusetzen.

Aufgrund der beengten Verhältnisse ist unter Umständen ein Kompaktbagger einzusetzen.
Desweiteren kann neben dem Bagger kein Fahrzeug vorbeifahre. Es ist deshalb Vor- bzw "Überkopf" zu arbeiten.

Auf die Aufrechterhaltung des Individual-, Baustellen- und vor allem Fussgängerverkehrs und die notwendigen Zufahrten wird ausdrücklich nochmals hingewiesen

Eventuelle Mehraufwendungen sind in die Einheitspreise einzurechnen

#### Bereich 2.1 Rückbauarbeiten

##### Abschnitt 2.1.1 Straßenausstattungen

*Hinweis: Vorarbeiten und Allgemeine Arbeiten*
Katalog-Nr. Stuttgarter Leistungsbuch 12-17/LBTIEF-0/

*Hinweis: Herrichten und Erschließen*
Katalog-Nr. Stuttgarter Leistungsbuch 12-17/LBTIEF-0/0.
Herrichten und Erschließen

01) Material aus:
      - Abbruch und
      - Freimachen des Baufeldes ist entspr. der Satzung der
  Landeshauptstadt Stuttgart zu entsorgen, bzw. nach der
  Satzung der ausschreibenden Gemeinde.

*Hinweis: Baufeld freimachen*
Katalog-Nr. Stuttgarter Leistungsbuch 12-17/LBTIEF-0/0.7.
Baufeld freimachen

01) Bäume, Wurzelstöcke und bewachsende Flächen roden
  einschl. zerschneiden, laden und zum Kompostplatz oder
  zulässigen Entsorgung abfahren, einschließlich Gebühren
  bzw. Entgelt für die Entsorgung.

50) Aufmaß:
  a) bei Bäumen Durchmesser(=D) Stamm 1,00 m über OK
  Gelände,
  b) bei Wurzelstöcken an der Schnittfläche über OK
  Gelände.

*Hinweis: Verkehrseinrichtungen*
Katalog-Nr. Stuttgarter Leistungsbuch 12-17/LBTIEF-0/0.7.4.1.
Verkehrseinrichtungen

01) Ausbauen zur Wiederverwendung oder Entsorgung von
  Verkehrszeichen, Maste, Schutzplanken usw. einschl.
  Fundamente. Sichern und provisorisches Schließen der
  Löcher im Boden.

02) Bei der Wiederverwendung ist das seitliche Lagern mit
  einzurechnen und evtl. Transport auf Nachweis.

*Hinweis: Einfriedungen*
Katalog-Nr. Stuttgarter Leistungsbuch 12-17/LBTIEF-0/0.7.4.
Einfriedungen

01) Zäune einschl. Zubehör, Pfosten, Spanndrähten, Rahmen,
  Maschendraht usw..

02) Ausbauen und entsorgen einschl. Türen und Tore,
  Verwertung nach Wahl des AN.

03) zur Wiederverwendung ausbauen und seitlich (<= 250 m)
  lagern. Gegen Verlust sichern.

**2.1.1.10 Absperrpfosten abbauen und entsorgen**
Pfosten aus Stahl bzw. Kunststoff: d=10-15 cm ggf. Fundament
Pfostenlänge: bis 1200 mm über Befestigung,
Das Material Pfosten und Fundament ist zu entsorgen
Transport- und Entsorgungskosten sind einzurechnen.
Die Grube ist mit geeignetem Material zu verfüllen
Boden verfüllen und verdichten.
Boden liefert AN.
Menge: 5,000 St

**2.1.1.20 Verkehrs- und Straßenschilderpfosten einschl. Fundament ausbauen und entsorgen**
Pfosten rund  stahl verzinkt bis ca  DN 10 cm
Höhe bis ca 3,50m
Das Material Pfosten und Fundament ist zu entsorgen
Transport- und Entsorgungskosten sind einzurechnen.
Die Grube ist mit gewonnenem Material auf der Baustelle zu verfüllen
Menge: 17,000 St

**2.1.1.30 Mülleimer versetzen**
Mülleimer des AG versetzen.
Erforderliche Erdarbeiten ausführen. Alle Befestigungen
witterungs- und korrosionsbeständig ausführen und gegen
unbefugtes Lösen sichern.
Fundament analog zum Bestand herstellen. Erforderliche Erdarbeiten ausführen.
Aushub innerhalb der Baustelle fördern und verteilen.
Menge: 1,000 St

##### Abschnitt 2.1.2 Flächen und Randeinfassungen

*Hinweis: Erdarbeiten*
Katalog-Nr. Stuttgarter Leistungsbuch 12-17/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Aushub*
Katalog-Nr. Stuttgarter Leistungsbuch 12-17/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300 Hohlräume <= 1 m³ Teile, die
  zur Wiederverwendung getrennt ausgebaut werden.
      2. Abzüge für Rohre: unabhängig vom Rohrmaterial
  DN <= 400 0,13 m³/m
  DN <= 500 0,20 m³/m
  DN <= 600 0,28 m³/m
  DN <= 700 0,38 m³/m
  DN <= 800 0,50 m³/m
  DN <= 900 0,64 m³/m
  DN <= 1000 0,79 m³/m.

*Hinweis: Verkehrsflächen*
Katalog-Nr. Stuttgarter Leistungsbuch 12-17/LBTIEF-1/1.2.

*Hinweis: Asphaltschichten*
Katalog-Nr. Stuttgarter Leistungsbuch 12-17/LBTIEF-1/1.2.1.
Asphaltschichten

50) Ausgefahrene Stellen, Schlaglöcher, Spurrillen usw. werden
  übermessen, wenn sie innerhalb der auszubauenden
  Flächen liegen.

51) Packlagen werden wie Frostschutz- und Tragschichten
  nach OZ 1.2.1.6.0.00 abgerechnet.

52) Zwischen Fahrbahn- und Gehwegbefestigungen wird nicht
  unterschieden.

53) Ränder von Fräsflächen sind naht- bzw. fugengerecht
  herzustellen. Eine gesonderte Vergütung dafür erfolgt nicht.

54) Werden Asphaltschichten in ihrer vollen Stärke zum Zweck
  einer Aufgrabung abgefräst, so wird die Leistungsposition
  "Asphalt schneiden" nicht zusätzlich vergütet.

*Hinweis: schneiden*
Katalog-Nr. Stuttgarter Leistungsbuch 12-17/LBTIEF-1/1.2.1.1.
schneiden

50) schneiden d <= 25 cm wird nach OZ 3.1.2.1.0.00 vergütet

*Hinweis: Straßeneinbauteile*
Katalog-Nr. Stuttgarter Leistungsbuch 12-17/LBTIEF-1/1.2.1.
Straßeneinbauteile

01) Ausbauen von Randeinfassungen einschl. Krümmungen,
  einschließlich zertrümmern des Vorder- und Hinterbetons.
  Grenzlinie zw. Vorderbeton, Hinterbeton und dem Betonfundament ist die Unterkante der Randeinfassung.

02) Wiederverwendung nur nach Angabe des AG.

03) Zwischen unterschiedlichen Fundamenten wird nicht
  unterschieden.

50) Gesondert vergütet werden:
  Ausbruch von Betonfundamenten und Randeinfassungen
  aus Ortbeton nach OZ 1.2.3.0.0.00 und 1.2.4.0.0.00
  (Grundleistung zzgl. Erschwerniszulage).

*Hinweis: Pflaster ausbauen*
Katalog-Nr. Stuttgarter Leistungsbuch 12-17/LBTIEF-1/1.2.1.
Pflaster ausbauen

01) Pflaster aller Formate, einschl. Sand-, Splitt- oder
  Mörtelbett.

*Hinweis: Rasengittersteine*
Katalog-Nr. Stuttgarter Leistungsbuch 12-17/LBTIEF-1/1.2.1.5.
Rasengittersteine

01) Säubern der Rasengittersteine einschließlich der
  Hohlräume.

**2.1.2.10 Asphaltschichten schneiden d>=5-30cm**
Katalog-Nr. Stuttgarter Leistungsbuch 12-17/LBTIEF-1/1.2.1.1.1.30
Erdarbeiten
Aushub
Verkehrsflächen
Asphaltschichten
schneiden
d > 25 bis 30 cm
** jedoch d von 5 bis 30 cm
Menge: 1400,000 m

**2.1.2.20 Asphalt über ungeb Schicht ausb und entsorgen d> 5-30cm**
Katalog-Nr. Stuttgarter Leistungsbuch 12-17/LBTIEF-1/1.2.1.1.6.14
Erdarbeiten
Aushub
Verkehrsflächen
Asphaltschichten
> 4 m², b > 1 m abfräsen oder ausbauen
über ungebundener Schicht, d > 12 bis 20 cm
** jedoch auch für Flächen <=4m2 und b<=1,0m
** jedoch d auch <= 12 und > 20 bis 30 cm
** Ausbruch im Bereich der best. Straßenflächen
** auch in Streifen b<= 1,00 m
Menge: 420,000 m³

**2.1.2.30 Bordsteine Beton ausbauen und entsorgen alle Formen**
Katalog-Nr. Stuttgarter Leistungsbuch 12-17/LBTIEF-1/1.2.1.8.1.10
Erdarbeiten
Aushub
Verkehrsflächen
Straßeneinbauteile
Bordsteine
aus Beton alle Formen
** Ausbruch Fundamentbeton ebenfalls einrechnen
** Einfassung und Ausbruchmaterial laden und entsorgen.
** Transport- und Entsorgungskosten sind einzurechnen.
Menge: 500,000 m

**2.1.2.40 Beton-Rasengittersteine ausbauen und entsorgen**
Katalog-Nr. Stuttgarter Leistungsbuch 12-17/LBTIEF-1/1.2.1.5.7.15
Erdarbeiten
Aushub
Verkehrsflächen
Plattenbeläge
Rasengittersteine
Beton-Rasengittersteine, Fläche > 4 m², b > 1 m
** jedoch auch für Flächen <=4m2 und b<=1,0m
** Pflaster und Mörtelbett  laden und entsorgen.
** Transport- und Entsorgungskosten sind einzurechnen.
Menge: 50,000 m²

**2.1.2.50 Beton schneiden t>5-10cm**
Katalog-Nr. Stuttgarter Leistungsbuch/LBTIEF-3/3.1.2.1.2.23
Verkehrswege und Freianlagen
Vorarbeiten
Trag- und Deckschichten
schneiden
in Beton, unbewehrt
t > 5 bis 10 cm, schneiden
Menge: 10,000 m

**2.1.2.60 Pflasterd.m.Betonpfl.-steinen aufn. 8 cm dick*ungeb. Fugenmat. ungeb. Bettung*Steine lagern Pflaster säubern**
Pflasterdecke mit Pflastersteinen aus Beton aufnehmen.
Aufnehmen der Tragschicht wird gesondert vergütet.
Pflasterstein ca. 8 cm dick.
Mit Fugenfüllung aus ungebundenem Fugenmaterial.
Bettung aus ungebundenem Bettungsmaterial.
Steine innerhalb der Baustelle fördern und lagern.
Übriges Aufbruchgut nach Wahl des AN verwerten.
Pflastersteine säubern.
Menge: 10,000 m2

**2.1.2.70 Beton abbrechen Unbewehrter Beton C12/15 bis C20/25*Verwerten**
Beton nach Unterlagen des AG abbrechen
Bauteil: Betondecke
Material = Unbewehrter Beton.
Druckfestigkeitsklasse über C12/15 bis C20/25.
Abbruchgut nach Wahl des AN verwerten.
Menge: 5,000 m3

**2.1.2.80 Streifen/Rinne aus Betonst. aufn. Verwertung AN**
Streifen oder Rinne mit Pflastersteinen aus Beton aufnehmen. Aufbruch der Tragschicht wird gesondert
vergütet.
Pflasterstein über 8 bis 10 cm dick.
Breite des Streifens/der Rinne bis 20 cm.
Mit Fugenfüllung aus hydraulisch gebundenem Fu-
genmörtel.
Fundament aus Beton/Mörtel, über 10 bis 20 cm dick,
aufbrechen.
Steine und Aufbruchgut nach Wahl des AN verwerten.
Menge: 200,000 m

**2.1.2.90 Zaun aufnehmen Stahlgitterzaun**
Zaun aufnehmen, einschließlich Verstrebungen.
Stahlgitterzaun.
Zaunhöhe über 1,50 bis 2,00 m.
Pfosten aus Stahl.
Pfostenabstand bis 2,00 m.
Pfosten in Sockelmauer.
Pfostenlöcher entsprechend der sie umgebenden Fläche
schließen. Material aus Baubereich.
Türen und Tore mit beidseitigen Pfosten aufnehmen.
Wiederverwendbares Zaunmaterial säubern und zum Lagerplatz nach Unterlagen des AG fördern und abladen. Übriges Material nach Wahl des AN verwerten.
Menge: 30,000 m

**2.1.2.100 Zaun aufnehmen Maschendrahtzaun*Höhe 2,00-2,50 m**
Zaun aufnehmen, einschließlich Verstrebungen.
Maschendrahtzaun.
Zaunhöhe über 2,00 bis 2,50 m.
Pfosten aus Stahl.
Pfostenabstand bis 2,00 m.
Pfosten in Sockelmauer.
Pfostenlöcher entsprechend der sie umgebenden Fläche
schließen. Material liefern.
Türen und Tore mit beidseitigen Pfosten aufnehmen.
Wiederverwendbares Zaunmaterial säubern und zum Lagerplatz nach Unterlagen des AG fördern und abladen. Übriges Material nach Wahl des AN verwerten.
Menge: 30,000 m

##### Abschnitt 2.1.3 Straßeneinbauteile

*Hinweis: Erdarbeiten*
Katalog-Nr. Stuttgarter Leistungsbuch 12-17/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Verkehrsflächen*
Katalog-Nr. Stuttgarter Leistungsbuch 12-17/LBTIEF-1/1.2.

*Hinweis: Straßeneinbauteile*
Katalog-Nr. Stuttgarter Leistungsbuch 12-17/LBTIEF-1/1.2.1.
Straßeneinbauteile

01) Ausbauen von Randeinfassungen einschl. Krümmungen,
  einschließlich zertrümmern des Vorder- und Hinterbetons.
  Grenzlinie zw. Vorderbeton, Hinterbeton und dem Betonfundament ist die Unterkante der Randeinfassung.

02) Wiederverwendung nur nach Angabe des AG.

03) Zwischen unterschiedlichen Fundamenten wird nicht
  unterschieden.

50) Gesondert vergütet werden:
  Ausbruch von Betonfundamenten und Randeinfassungen
  aus Ortbeton nach OZ 1.2.3.0.0.00 und 1.2.4.0.0.00
  (Grundleistung zzgl. Erschwerniszulage).

**2.1.3.10 Straßenabläufe komplett ausbauen**
Katalog-Nr. Stuttgarter Leistungsbuch 12-17/LBTIEF-1/1.2.1.8.7.25
Erdarbeiten
Aushub
Verkehrsflächen
Straßeneinbauteile
Straßeneinrichtungen
Straßenabläufe, komplett
**  Ausbruchmaterial laden und entsorgen.
** Transport- und Entsorgungskosten sind einzurechnen.
Menge: 4,000 St

#### Bereich 2.2 Straßenbauarbeiten

*Hinweis: Erschwernisse beengte Verhältnisse*
Hinweis:

Die Geräte sind abhängig von den zur Verfügung stehenden Breiten, Baufeldern und Fahrbeziehungen einzusetzen.

Aufgrund der beengten Verhältnisse ist unter Umständen ein Kompaktbagger einzusetzen.
Desweiteren kann neben dem Bagger kein Fahrzeug vorbeifahren. Es ist deshalb Vor- bzw "Überkopf" zu arbeiten.

Auf die Aufrechterhaltung des Individual-, Baustellen- und vor allem Fussgängerverkehrs und die notwendigen Zufahrten wird ausdrücklich nochmals hingewiesen.

Eventuelle Mehraufwendungen sind in die Einheitspreise einzurechnen.

*Hinweis: Einsätze für Asphaltkolonne*
Es ist davon auszugehen dass die
Asphaltarbeiten  der einzelnen Bauabschnitte
nicht hintereinander, sondern mit zeitlichem
Abstand auszuführen sind.
Ebenfalls ist davon auszugehen das
die bituminöse Trag- Binder und Deckschicht im zeitlichen Abstand auszuführen sind.
Der ca 25-malige  An- und Abtransport des gesamten
Maschinerie- und Personaleinsatzes der Schwarzkolonne
ist  in die entsprechenden Positionen einzurechnen.
Eine Abstellung der Maschinen auf öffentlichen Flächen und  auch innerhalb der Baufelder ist nicht erlaubt.

##### Abschnitt 2.2.1 Erdarbeiten

*Hinweis: Erdarbeiten*
Katalog-Nr. Stuttgarter Leistungsbuch 12-17/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Aushub*
Katalog-Nr. Stuttgarter Leistungsbuch 12-17/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300 Hohlräume <= 1 m³ Teile, die
  zur Wiederverwendung getrennt ausgebaut werden.
      2. Abzüge für Rohre: unabhängig vom Rohrmaterial
  DN <= 400 0,13 m³/m
  DN <= 500 0,20 m³/m
  DN <= 600 0,28 m³/m
  DN <= 700 0,38 m³/m
  DN <= 800 0,50 m³/m
  DN <= 900 0,64 m³/m
  DN <= 1000 0,79 m³/m.

*Hinweis: Baugruben und Flächen*
Katalog-Nr. Stuttgarter Leistungsbuch 12-17/LBTIEF-1/1.2.
Baugruben und Flächen

01) Besonders hingewiesen wird auf die ETV Stadt
  Stuttgart "Erdarbeiten". Liegt kein Baugrundgutachten vor, so ist die ETV Stadt Stuttgart
  " Erdarbeiten" anzuwenden.
  Boden und Fels sind entsprechend ihrem Zustand
  vor dem Lösen in die Homogenbereiche gem.
  ETV Stadt Stuttgart "Erdarbeiten" einzuteilen.
  Ausheben von Böden des Homogenbereichs HB und
  Homogenbereichs HA <= 10 cm Schichtdicke,
  Homogenbereichs HF <= 10 cm Schichtdicke sowie
  ausheben von gefrorenem Boden <= 10 cm Schichtdicke, Profilieren der Sohle, Wände und Böschungen, Handaushub, auch im Bereich von Anschlüssen,
  Muffen- und Schweißlöchern.
  Zwischentransporte in der Baugrube und laden zur
  Abfuhr.

02) Für die Einteilung von Boden und Fels in Homgenbereiche gem. DIN 18300 sind die Leistungspositionen "Abmessungen und Zustand nach Angabe AG"
  (Positionen ab OZ X.X.X.X.60) zu verwenden.

03) Ergänzend zu DIN 18300 (VOB/C):
  Aufgemessen werden auszubrechende Bauteile erst
  bei Überschreitung folgender Mindestgrößen:
  Mauerwerk und Beton,
  unbewehrt 0,300 m³/m Mauerwerk und Beton,
  bewehrt 0,200 m³/m Stahlbeton 0,100 m³/m.

04) Abschnittsweise darf nur so weit ausgehoben
  werden, dass die nächste Lage der Aussteifung
  bzw. Rückverhängung unter Einhaltung der
  Standsicherheit des Verbaus eingebaut
  werden kann. Beim Verbau mit Verbauträgern
  sind die horizontalen Bewegungen durch
  Verdichtung der Bohrlochauffüllung und der
  Durchbiegung zu berücksichtigen.
  Bei entspr. Breite kann in der Mitte der Baugrube
  ein Schlitz tiefer ausgehoben werden. Der
  stehenbleibende Erdkörper muss die Standsicherheit des Verbaus gewährleisten.

05) Wenn die planmäßige Gründungssohle tiefer
  als die angetroffene Felsoberfläche liegt, behält
  sich der AG vor, die planmäßige Gründungssohle
  höher zulegen.

50) Einstufen nach der Tiefe:
  OK Gelände bzw. Verkehrsfläche bis Baugrubensohle in der Längsachse der Baugrube.

51) Aufmaß:
  Gemischter Verbau, querausgesteift oder rückverhängt:
      1. im Querschnitt:
  a) oben querausgesteift, unten rückverhängt: bis 3,00 m
  unter UK Queraussteifung OZ 1.2.4.1.3.00,
  darunter OZ 1.2.4.1.2.00,
  b) Baugrube oben rückverhängt, unten querausgesteift:
  bis 1,00 m unter UK oberster Queraussteifung,
  OZ 1.2.4.1.2.00, darunter OZ 1.2.4.1.3.00, 2. in
  Längsrichtung: Achse der ersten bis Achse der
  letzten Queraussteifung OZ 1.2.4.1.3.00.
  Verbände, Konsolen usw. werden dabei nicht
  berücksichtigt.

52) Aufweitungen und Nischen für Anbauten,
  Grundwasserbrunnen, Schächte, usw. werden, wenn
  kein getrennter Aushub erfolgt, mit dem Baugrubenaushub aufgemessen.

53) Gesondert vergütet werden:

  Abtrag von Oberboden nach OZ 1.1.3.1.0.00, Gräben
  und Gruben in Baugruben, Baumwurzeln, Erschwernisse im Bereich von Ver- und Entsorgungsleitungen
  nach OZ 1.2.4.9.2.00. Im Zuge des Aushubs abgebrochene und zerkleinerte:
      - Rohre aus Stahlbeton,
      - Kanäle aus Ortbeton oder Mauerwerk, Trennschnitte,
  Planum und Untergrundverdichtung, Wiedereinfüllungen.

55) Nicht gesondert vergütet werden:
  Im Zuge des Aushubs abgebrochene und zerkleinerte:
      - Rohre aus Beton, Steinzeug usw.,
      - Straßeneinrichtungen,
      - Straßenabläufe,
      - Randeinfassungen usw.

*Hinweis: Gräben*
Katalog-Nr. Stuttgarter Leistungsbuch/LBTIEF-1/1.2.3.
Gräben

01) Für Ver- und Entsorgungsleitungen, Streifenfundamente,
  Nocken, Drainagen usw. einschl. der im Zuge des Grabens
  liegenden Gruben.

50) Gesondert vergütet werden:
  Ausbrechen der Straßenbefestigung nach OZ 1.2.1.0.0.00.

51) Verbauten sind kraftschlüssig herzustellen und bis zur
  Wiederverfüllung im Graben zu belassen.

*Hinweis: Gruben*
Katalog-Nr. Stuttgarter Leistungsbuch/LBTIEF-1/1.2.3.
Gruben

01) Für Ver- und Entsorgungsleitungen, Streifenfundamente
  usw..

50) Einstufung erfolgt nach f = Sohlfläche.

51) Gesondert vergütet wird:
  Ausbauen der Straßenbefestigung nach OZ 1.2.1.0.0.00 ff.

*Hinweis: mit senkrechten Wänden in Baugruben*
Katalog-Nr. Stuttgarter Leistungsbuch/LBTIEF-1/1.2.3.1.
mit senkrechten Wänden in Baugruben

01) Grabentiefe gemessen unter planmäßiger Baugrubensohle.

*Hinweis: Flächen*
Katalog-Nr. Stuttgarter Leistungsbuch 12-17/LBTIEF-1/1.2.4.

*Hinweis: Auffüllung*
Katalog-Nr. Stuttgarter Leistungsbuch 12-17/LBTIEF-1/1.
Auffüllungl

01) Besonders hingewiesen wird auf: Bundes- Bodenschutz-
  und Altlastenverordnung (BBodSchV), Verwaltungsvorschrift des Umweltministeriums für die Verwertung von
  als Abfall eingestuftem Bodenmaterial (VwV Bodenmaterial),
  Vorläufige Hinweis zum Einsatz von Baustoffrecyclingmaterial des Ministeriums für Umwelt und Verkehr
  Baden-Württemberg (UVM-Erlass). Über die Regelanforderungen der o.g. Vorschriften hinaus sind bei der
  Verwertung mineralischer Materialien im Stadtgebiet zum
  Schutz der Heil- und Mineralquellen folgende
  Einschränkungen gegeben:
  Keine Verwertung mineralischer Materialien in
  Trinkwasserschutz- und Überschwemmungsgebieten
  möglich.
  Kein Einbau von Z2-Material in der Innen- und Kernzone
  des Heilquellenschutzgebietes.
  In Innen- und Kernzone des Heilquellenschutzgebietes gelten folgende Regelungen:

  Materialqualität  Einbaukonfiguration
  Z0  Z0 bis Z2
  Z0 bis Z1.1  Z1.1 bis Z2
  Z0 bis Z1.2  Z2

  Weitere Informationen beim Amt für Umweltschutz und Tel.:
  0711 / 216 - 88433

02) Ist auf der Baustelle kein geeigneter Boden vorhanden, so
  hat das Aushubmaterial von anderen Baustellen des AG
  Vorrang vor Boden Dritter. Dem AN obliegt insoweit die
  Verkehrssicherungspflicht auf der Zu- und Abfahrtsstraße.

03) Durch unsachgemäße Zwischenlagerung unbrauchbar
  gewordenes Material darf nicht verwendet werden. In
  solchen Fällen hat der AN auf seine Kosten brauchbaren
  Verfüllboden heranzuschaffen und den unbrauchbaren
  abzufahren.

04) Die Beschaffung des verdichtungsfähigen Fremdbodens ist
  Aufgabe des AN. Der Boden ist frei Baustelle zu liefern.
  Die Vergütung erfolgt nach ausgeschriebenen Positionen.

50) Die OZ für Auffüllungen unter Abdeckungen und
  Behelfsbrücken wird vergütet bei Arbeitshöhen <= 3,00 m
  unter UK Abdeckung. Darin sind alle Erschwernisse durch
  die Abdeckungen enthalten, z.B. durch Ein- und Ausbau der
  Abdeckung während der Auffüllung.

51) Gesondert vergütet werden:
  Planum von
      - Baugruben,
      - Verkehrsflächen,
      - Vegetationsflächen und
      - Sportflächen nach OZ 1.4.4.0.0.00.

52) Nicht gesondert vergütet wird: Untergrundverdichtung auf
  der Auffüllung.

*Hinweis: Boden*
Katalog-Nr. Stuttgarter Leistungsbuch 12-17/LBTIEF-1/1.6.
Boden

01) einschl. Erschwernisse infolge von Leitungen. Ausnahme:
  Gräben.

50) Gesondert vergütet werden:
  Auffüllungen von Kanälen und Leitungen entspr. DIN EN
  1610 Bild 1 Ziffer 5 bis 8 Leitungszone nach OZ 2.2.8.0.0.00.

*Hinweis: Flächen und Dämme*
Katalog-Nr. Stuttgarter Leistungsbuch 12-17/LBTIEF-1/1.6.1.

*Hinweis: Untergrund- und Unterbauverbesserung, Planum*
Katalog-Nr. Stuttgarter Leistungsbuch 12-17/LBTIEF-1/1.

*Hinweis: Bodenverbesserung*
Katalog-Nr. Stuttgarter Leistungsbuch/LBTIEF-1/1.4.
Bodenverbesserung

01) Einrütteln oder einrammen der Füllstoffe bis zur Erzielung
  der Standfestigkeit.

*Hinweis: Natürliche Mineralstoffe*
Katalog-Nr. Stuttgarter Leistungsbuch/LBTIEF-1/1.4.2.

*Hinweis: Flächen*
Katalog-Nr. Stuttgarter Leistungsbuch/LBTIEF-1/1.4.2.1.
Flächen

01) Frisch gebrochenes Steinbruchmaterial

*Hinweis: Planum*
Katalog-Nr. Stuttgarter Leistungsbuch 12-17/LBTIEF-1/1.4.
Planum

01) Restaushub lösen und laden bzw. Restauffüllung
  einbauen und verdichten.

02) Das Planum ist profilgerecht, eben und tragfähig
  entsprechend den Anforderungen der ZTV E-StB
  herzustellen

03) Vegetationsflächen nicht verdichten.

50) Aufmaß:
  tatsächlich hergestelltes Planum.

51) Gesondert vergütet werden:
  Entsorgung nach OZ 1.2.9.0.0.00

52) Zwischen Flächen, Streifen und kleinen Flächen wird nicht
  unterschieden

53) Zwischen eben und geneigt wird nicht unterschieden

**2.2.1.10 Flächenabtrag**
Katalog-Nr. Stuttgarter Leistungsbuch 12-17/LBTIEF-1/1.2.4.3.1.10
Erdarbeiten
Aushub
Baugruben und Flächen
Flächen
Abtrag
t <= 0,50 m
** auch t > 0,50 m
** auch bis einschl. Bodenklasse 6
Menge: 450,000 m³

**2.2.1.20 Boden- und Oberboden abtragen und nach Wahl des AN verwerten**
Boden- und Oberboden ggf. einschließlich Vegetationsdecke abtragen und der Verwertung nach Wahl des AN zuführen
Dicke 20 bis 60 cm, i.M ca. 18 cm einschl. Grasnarbe.
Boden- und Oberboden im Wurzelbereich von Hand abtragen oder mit
Saugbagger mit Gummimuffe lösen.'
Abgerechnet wird nach Abtragsprofilen
Menge: 380,000 m3

**2.2.1.30 Planum in Verkehrsflächen, Homogenbereich HB**
Katalog-Nr. Stuttgarter Leistungsbuch 12-17/LBTIEF-1/1.4.4.1.1.20
Erdarbeiten
Untergrund- und Unterbauverbesserung, Planum
Planum
eben bzw. geneigt
Planum
in Verkehrsflächen
Menge: 1000,000 m²

**2.2.1.40 Grabenaushub mit senkr Wänden t<=1,0m b>0,5m**
Katalog-Nr. Stuttgarter Leistungsbuch/LBTIEF-1/1.2.3.1.4.12
Erdarbeiten
Aushub
Gräben und Gruben
Gräben
mit senkrechten Wänden
t <= 1,00 m, b > 0,50 m
Menge: 120,000 m³

**2.2.1.50 Splitt 5/8 liefern**
Katalog-Nr. Stuttgarter Leistungsbuch 12-17/LBTIEF-1/1.6.5.1.1.30
Erdarbeiten
Auffüllung
Besonderes Material
Neue Stoffe
sortiertes Material
Splitt 5/8
** Leitungszone
** Einbauhöhe von Grabensohle bis
** max 15 cm über  Rohrscheitel.
Menge: 55,000 m³

**2.2.1.60 Suchschlitze bis Hom HB u ungeb Straßenbaustoffe**
Katalog-Nr. Stuttgarter Leistungsbuch/LBTIEF-1/1.2.3.1.9.10
Erdarbeiten
Aushub
Gräben und Gruben
Gräben
Suchschlitze und Sondiergruben
Bis Homogenbereich HB und ungebundene
Straßenbaustoffe
Menge: 15,000 m³

**2.2.1.70 Baumsubstrat 0-16 FLL-I**
Baumsubstrat Typ 1 für nicht überbaubare Pflanzgruben in einschichtiger Bauweise gemäß "FLL-Empfehlungen für Baumpflanzungen 2010" liefern und setzungsfrei einbauen.

Für den Einbau unter der Wurzelbrücke

Alle Materialkenndaten gemäß o.g. FLL-Empfehlung

Materialzusammensetzung: gemäß Zulässigkeitskriterien der o.g. FLL-Empfehlung:
Wasserkapazität: mind. 25 Vol.%
Körnung: 0/16
pH-Wert: 6,0-7,5
organische Substanz: 1-4 Massen%
Salzgehalt: < 150 mg/100g
Menge: 220,000 m3

**2.2.1.80 Baumsubstrat 0-16 oder 0/32 FLL-II**
Baumsubstrat Typ 2 für überbaubare Pflanzgruben in einschichtiger Bauweise gemäß "FLL-Empfehlungen für Baumpflanzungen 2010" liefern und einbauen, auf mind. 45 MN/m² Verformungsmodul EV2 lagenweise statisch verdichten.

Alle Materialkenndaten gemäß o.g. FLL-Empfehlung

Materialzusammensetzung: gemäß Zulässigkeitskriterien der o.g. FLL-Empfehlung:
Wasserkapazität: mind. 25 Vol.%
Körnung: 0/16 oder 0/32
pH-Wert: 5,0-8,5
organische Substanz: 1-2 Massen%
Salzgehalt: < 150 mg/100g
Menge: 100,000 m3

**2.2.1.90 Strauchbestand roden**
Strauchbestand und sonstiger Aufwuchs bis 0,10 m Stammdurchmesser, in 1,00 m Höhe über dem Erdboden gemessen,
mit Wurzelwerk roden. Abrechnung nach Fläche der
größten Ausdehnung des Strauchwerks.
Mittlere Höhe bis 2,00 m.
Wurzellöcher mit geeignetem Boden verfüllen.
Boden aus Abtragsbereichen profilgerecht lösen.
Wurzelstöcke nach Wahl des AN verwerten.
Schlagabraum nach Wahl des AN verwerten.
Menge: 50,000 m2

**2.2.1.100 Wurzelstöcke roden**
Wurzelstöcke roden. Gemessen wird der Durchmesser der
Schnittstelle des Wurzelstocks vor dem Roden.
Durchmesser über 0,50 bis 0,75 m.
Wurzellöcher mit Baustoff nach Unterlagen des AG verfüllen. Baustoff liefern. Einbaudokumentation nach
Unterlagen des AG übergeben.
Wurzelstöcke nach Wahl des AN verwerten.
Menge: 10,000 St

**2.2.1.110 Bankett profilgerecht herstellen**
Bankett gemäß ZTV E-StB profilgerecht herstellen. Er-
schwernisse durch Einbauten, Schächte und Straßenabläufe werden gesondert vergütet.
Neben Verkehrsfläche Fahrbahn.
Baustoffgemisch nach Unterlagen des AG.
Einbaubreite nach Unterlagen des AG mit Erschwernis
durch Bäume.
Querneigung 12 v.H. am tiefliegenden und 6 v.H. am
hochliegenden Fahrbahnrand.
Einbau bündig mit Fahrbahnrand.
Verformungsmodul EV2 auf der Oberfläche mindestens
100 MPa.
Menge: 80,000 m3

##### Abschnitt 2.2.2 Tragschichten und Asphaltschichten

*Hinweis: Geotextilien*
Katalog-Nr. Stuttgarter Leistungsbuch/LBTIEF-1/1.4.7.
Geotextilien

01) Gesondert hingewiesen wird auf:
  Merkblatt für die Anwendung von Geotextilien und Geogittern im Erdbau des Straßenbaus und TL Geotex E-StB.

50) Aufgemessen wird nur die belegte Fläche. Überlappungen
  sind in die Einheitspreise einzurechnen.

90) Ausschreibungshinweis, nicht Vertragsbestandteil:
  GRK = Geotextilrobustheitsklasse.

91) Ausschreibungshinweis, nicht Vertragsbestandteil:
  Siehe auch Anwendungs- und Beanspruchungsfälle gemäß
  Merkblatt für die Anwendung von Geotextilien und
  Geogittern im Erdbau des Straßenbaus und
  TL Geotex E-StB.

*Hinweis: Verkehrswege und Freianlagen*
Katalog-Nr. Stuttgarter Leistungsbuch 12-17/LBTIEF-3/
Verkehrswege und Freianlagen

01) Besonders hingewiesen wird auf:
  Veröffentlichungen der Forschungsgesellschaft
  für Straßen- und Verkehrswesen.

02) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Tragschichten*
Katalog-Nr. Stuttgarter Leistungsbuch 12-17/LBTIEF-3/3.
Tragschichten

01) Sportplätze:
  Ergänzend zu DIN 18035 Teil 5, 6 und 7:
  Das Planum darf nicht befahren werden.

02) Für die Kontrollprüfungen des AG sind Proben
  zu entnehmen und zu verpacken, einschl. der
  Probebehälter. Entnahmestellen schließen.

*Hinweis: ohne Bindemittel*
Katalog-Nr. Stuttgarter Leistungsbuch 12-17/LBTIEF-3/3.2.

*Hinweis: Frostschutz- und Tragschichten*
Katalog-Nr. Stuttgarter Leistungsbuch 12-17/LBTIEF-3/3.2.1.
Frostschutz- und Tragschichten

01) Bei Verwendung von Körnungen bis zu einem
  Größtkorn von 22 mm für Geh- und Radwege
  beträgt die Mindesteinbaudicke jeder Schicht
  oder Lage im verdichteten Zustand 10 cm.

*Hinweis: Frostschutzschichten für Asphalt und Betonbauweisen*
Katalog-Nr. Stuttgarter Leistungsbuch 12-17/LBTIEF-3/3.2.1.2.
Frostschutzschichten für Asphalt und Betonbauweisen

01) gemäß ZTV SoB-StB

*Hinweis: Asphalttragschichten*
Katalog-Nr. Stuttgarter Leistungsbuch 12-17/LBTIEF-3/3.2.
Asphalttragschichten

01) mehrschichtiger Aufbau bei d >= 16 cm.
  Mischgutart der unteren Schicht max. eine
  Stufe niedriger als die der oberen.

02) Bindemittel bei Bk 1,0 bis Bk 100 = 50/70
  Bindemittel bei Bk 0,3 = 70/100

*Hinweis: normale Belastung (N)*
Katalog-Nr. Stuttgarter Leistungsbuch 12-17/LBTIEF-3/3.2.3.
normale Belastung ((N)

*Hinweis: besondere Belastung (S)*
Katalog-Nr. Stuttgarter Leistungsbuch 12-17/LBTIEF-3/3.2.3.

*Hinweis: Erschwerniszulagen*
Katalog-Nr. Stuttgarter Leistungsbuch 12-17/LBTIEF-3/3.2.3.

*Hinweis: Binderschichten*
Katalog-Nr. Stuttgarter Leistungsbuch 12-17/LBTIEF-3/3.
Binderschichten

01) Bindemittel gemäß ZTV Asphalt-StB

 02) Anteil gebrochener Kornoberflächen:
  bei AC 11: C 90/1
  bei AC 16 und AC 22: C 95/1

*Hinweis: Asphaltbinderschicht*
Katalog-Nr. Stuttgarter Leistungsbuch 12-17/LBTIEF-3/3.4.

*Hinweis: nach Einbaudicke*
Katalog-Nr. Stuttgarter Leistungsbuch 12-17/LBTIEF-3/3.4.1.

*Hinweis: Tragschichten*
Katalog-Nr. Stuttgarter Leistungsbuch 12-17/LBTIEF-3/3.
Tragschichten

01) Sportplätze:
  Ergänzend zu DIN 18035 Teil 5, 6 und 7:
  Das Planum darf nicht befahren werden.

02) Für die Kontrollprüfungen des AG sind Proben
  zu entnehmen und zu verpacken, einschl. der
  Probebehälter. Entnahmestellen schließen.

*Hinweis: Asphalttragschichten*
Katalog-Nr. Stuttgarter Leistungsbuch 12-17/LBTIEF-3/3.2.
Asphalttragschichten

01) mehrschichtiger Aufbau bei d >= 16 cm.
  Mischgutart der unteren Schicht max. eine
  Stufe niedriger als die der oberen.

02) Bindemittel bei Bk 1,0 bis Bk 100 = 50/70
  Bindemittel bei Bk 0,3 = 70/100

*Hinweis: als Ausgleichsschichten*
Katalog-Nr. Stuttgarter Leistungsbuch 12-17/LBTIEF-3/3.2.3.

*Hinweis: leichte Belastung*
Katalog-Nr. Stuttgarter Leistungsbuch 12-17/LBTIEF-3/3.2.3.5.
leichte Belastung

01) Bindemittel = 70/100

*Hinweis: leichte Belastung*
Katalog-Nr. Stuttgarter Leistungsbuch 12-17/LBTIEF-3/3.2.3.5.
leichte Belastung

01) Bindemittel = 70/100

*Hinweis: normale Belastung*
Katalog-Nr. Stuttgarter Leistungsbuch 12-17/LBTIEF-3/3.2.3.5.
normale Belastung

01) Bindemittel = 70/100

*Hinweis: besondere Belastung*
Katalog-Nr. Stuttgarter Leistungsbuch 12-17/LBTIEF-3/3.2.3.5.
besondere Belastung

01) Bindemittel = 50/70

*Hinweis: Vorarbeiten*
Katalog-Nr. Stuttgarter Leistungsbuch 12-17/LBTIEF-3/3.
Vorarbeiten

01) Ausbruchmaterial (Fräs- bzw. Schälgut) laden
  und entsorgen, Verwertung nach Wahl des AN.

*Hinweis: Unterlage*
Katalog-Nr. Stuttgarter Leistungsbuch 12-17/LBTIEF-3/3.1.

*Hinweis: reinigen*
Katalog-Nr. Stuttgarter Leistungsbuch 12-17/LBTIEF-3/3.1.3.

*Hinweis: Verkehrsflächen*
Katalog-Nr. Stuttgarter Leistungsbuch 12-17/LBTIEF-3/3.1.3.1.
Verkehrsflächen

01) Schlaglöcher zu geradlinig begrenzten Flächen
  mit lotrechten Rändern schneiden. Fugen und
  Risse 2 cm tief mit Druckluft ausblasen, lose
  Deckenteile, Sand, Staub, Bewuchs und Unrat
  Aufnehmen, einschl. Entsorgung.

02) Bei Oberflächenschutzschichten Deckenschäden,
  Profilmängel, Unebenheiten in der Oberfläche
  und Unregelmäßigkeiten der Deckenränder
  ausbessern.

*Hinweis: mit lösemittelhaltigem Bitumenemulsionen*
Katalog-Nr. Stuttgarter Leistungsbuch/LBTIEF-3/3.1.3.2.
mit lösemittelhaltigem Bitumenemulsionen

90) Ausschreibungshinweis, nicht Vertragsbestandteil:
  für Belastungsklasse Bk 0,3 bis Bk 1,8 nach RStO

**2.2.2.10 Frostschutzschichten einbauen 0/45 bzw 0/32**
Katalog-Nr. Stuttgarter Leistungsbuch 12-17/LBTIEF-3/3.2.1.2.2.20
Verkehrswege und Freianlagen
Tragschichten
ohne Bindemittel
Frostschutz- und Tragschichten
Frostschutzschichten für Asphalt und Betonbauweisen
Körnung 0/45, d >= 15 cm
** auch d < 15 cm und Körnung 0/32
** Einbau in allen Flächen
Menge: 550,000 m³

**2.2.2.20 Asphalttragschicht AC 16 TN d=6cm**
Verkehrswege und Freianlagen
Tragschichten
Asphalttragschichten
normale Belastung (N)
Asphalttragschichten 0/22
AC 16 TN, d= 6 cm
Menge: 300,000 m²

**2.2.2.30 Asphalttragschicht AC 22 TN d=8cm**
Verkehrswege und Freianlagen
Tragschichten
Asphalttragschichten
normale Belastung (N)
Asphalttragschichten 0/22
AC 22 TN, d= 8 cm
Menge: 700,000 m²

**2.2.2.40 Asphalttragschicht AC 32 TN Bindem.+d nach AG**
Katalog-Nr. Stuttgarter Leistungsbuch/LBTIEF-3/3.2.3.2.2.90
Verkehrswege und Freianlagen
Tragschichten
Asphalttragschichten
normale Belastung (N)
Asphalttragschichten 0/32
AC 32 TN, d und Bindemittel
nach Angabe AG
'14 cm'
Menge: 120,000 m²

**2.2.2.50 Asphalttragdeckschicht 0/11 AC 11 TD d=10cm**
Verkehrswege und Freianlagen
Deckschichten
Asphalttragdeckschicht
nach Einbaudicke
Asphalttragdeckschicht 0/11
AC 11 TD, d= 10 cm
Menge: 130,000 m²

**2.2.2.60 Asphalttragschicht reinigen**
Katalog-Nr. Stuttgarter Leistungsbuch/LBTIEF-3/3.1.3.1.1.20
Verkehrswege und Freianlagen
Vorarbeiten
Unterlage
reinigen
Verkehrsflächen
Asphalttragschicht
Menge: 1800,000 m²

**2.2.2.70 lösemittelh Bitumenemul C40BF1-S frische Unterlage**
Katalog-Nr. Stuttgarter Leistungsbuch/LBTIEF-3/3.1.3.2.1.10
Verkehrswege und Freianlagen
Vorarbeiten
Unterlage
Schichtenverbund herstellen
mit lösemittelhaltigem Bitumenemulsionen
C40BF1-S, auf frischer Unterlage,
i.M.250 gr/m²
Menge: 1800,000 m²

**2.2.2.80 Deckschicht Asphaltbeton AC 8 DN d=4cm**
Katalog-Nr. Stuttgarter Leistungsbuch/LBTIEF-3/3.3.3.2.1.14
Verkehrswege und Freianlagen
Deckschichten
aus Asphalt
Normale Belastung
Asphaltbeton
AC 8 DN, d = 4,0 cm
Menge: 900,000 m²

**2.2.2.90 Deckschicht Asphaltbeton AC 11 DN d=4cm**
Katalog-Nr. Stuttgarter Leistungsbuch/LBTIEF-3/3.3.3.2.1.18
Verkehrswege und Freianlagen
Deckschichten
aus Asphalt
Normale Belastung
Asphaltbeton
AC 11 DN, d = 4,0 cm
Menge: 1400,000 m²

**2.2.2.100 Deckschicht Gussasphalt MA 5 N d=3cm**
Katalog-Nr. Stuttgarter Leistungsbuch/LBTIEF-3/3.3.3.2.3.12
Verkehrswege und Freianlagen
Deckschichten
aus Asphalt
Normale Belastung
Gussasphalt
MA 5 N, d = 3,0 cm
Menge: 850,000 m²

**2.2.2.110 Deckschicht Asphaltbeton AC 8 DL d=3cm**
Katalog-Nr. Stuttgarter Leistungsbuch/LBTIEF-3/3.3.3.3.1.20
Verkehrswege und Freianlagen
Deckschichten
aus Asphalt
Leichte Belastung
Asphaltbeton
AC 8 DL, d = 3,0 cm
Menge: 850,000 m²

**2.2.2.120 Geotextilien als Trennschicht GRK3**
Erdarbeiten
Untergrund- und Unterbauverbesserung, Planum
Filter- und Trennschichten
Geotextilien
als Trennschicht
GRK 3
Auf Wurzelbrücken
Hitzbeständig
Menge: 850,000 m²

**2.2.2.130 Schmelzb Bitu-Dichtband einbauen d=4,0cm b=10mm**
Katalog-Nr. Stuttgarter Leistungsbuch 12-17/LBTIEF-3/3.1.3.3.1.18
Verkehrswege und Freianlagen
Vorarbeiten
Unterlage
Nähte, Flanken und Fugen vorbereiten
schmelzbares Bitumen-Dichtungsband
Fugenspalttiefe = 4,0 cm, Fugenspaltbreite = 10 mm
Menge: 1000,000 m

##### Abschnitt 2.2.3 Randeinfassungen und Pflasterbelag

*Hinweis: Verkehrswege und Freianlagen*
Katalog-Nr. Stuttgarter Leistungsbuch 12-17/LBTIEF-3/
Verkehrswege und Freianlagen

01) Besonders hingewiesen wird auf:
  Veröffentlichungen der Forschungsgesellschaft
  für Straßen- und Verkehrswesen.

02) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Einfassungen, Pflasterdecken, Plattenbeläge*
Katalog-Nr. Stuttgarter Leistungsbuch 12-17/LBTIEF-3/3.
Einfassungen, Pflasterdecken, Plattenbeläge

01) Mindestanforderungen nach TL Pflaster

02) Definitionen:
  Gerade = Geraden und Radien >= 20 m,
  Kurve = Radien < 20 m,
  rechtwinklig = 90º-Winkel.

*Hinweis: Fundamente*
Katalog-Nr. Stuttgarter Leistungsbuch 12-17/LBTIEF-3/3.7.

*Hinweis: aus Beton*
Katalog-Nr. Stuttgarter Leistungsbuch 12-17/LBTIEF-3/3.7.1.
aus Beton

01) Gemäß Regelzeichnung, einschl. Schalung.
  Oberfläche im Visier eben abgleichen.

02) Beton C 30/37 mit Überwachung gemäß
  Überwachungsklasse 1

*Hinweis: Bordsteine*
Katalog-Nr. Stuttgarter Leistungsbuch 12-17/LBTIEF-3/3.7.
Bordsteine

01) auf frischem Betonfundament, einschl. Vorder- und
  Hinterbeton gem. DIN 18318.
  Einschl. Absenken der Bordsteine und
  Betontiefbordsteine an Einfahrten. Bei abgebundenem
  Betonfundament einschl. Mörtelbett MG III, d >= 2 cm.

02) Bei Betonbordsteinen gilt:
  Für Radien <= 12 m sind Kurvensteine zu verwenden

  Bei Bordsteinen aus Naturstein gilt:
  Für Radien <= 25m sind Kurvensteine zu verwenden.

50) Gesondert vergütet wird: Fundamentbeton nach OZ
  3.7.1.0.0.00.

*Hinweis: aus Beton DIN EN 1340*
Katalog-Nr. Stuttgarter Leistungsbuch 12-17/LBTIEF-3/3.7.2.
aus Beton DIN EN 1340

01) Radien <= 12,0 m: Kurvensteine verwenden.

*Hinweis: Randeinfassungen*
Katalog-Nr. Stuttgarter Leistungsbuch 12-17/LBTIEF-3/3.7.
Randeinfassungen

01) auf frischem Betonfundament, einschl. Vorder-
  und Hinterbeton gem. DIN 18318.
  Einschl. Absenken der Bordsteine und
  Betoneinfassungssteine an Einfahrten (gilt nicht für
  nachträgliches Absenken). Bei abgebundenem
  Betonfundament einschl. Mörtelbett MG III,
  d >= 2 cm.

02) einschl. Verfugung mit Zementmörtel MG III.

50) Gesondert vergütet wird: Fundamentbeton
  nach OZ 3.7.1.0.0.00.

*Hinweis: Betonwerkstein gem. DIN 1338*
Katalog-Nr. Stuttgarter Leistungsbuch 12-17/LBTIEF-3/3.7.3.

*Hinweis: Rasensteine*
Katalog-Nr. Stuttgarter Leistungsbuch/LBTIEF-3/3.7.6.2.
Rasensteine

01) Platten mit Nocken: Nocke an Nocke verlegen.

02) Fugen und Kammern satt mit Oberboden- Sand-
  Rindenkompost 0/20 mm
  im Verhältnis 1:3:1 auffüllen.

03) Rasengassen-Platten mit 15 quadratischen Löchern
  und 15 Rundaussparungen, mit ebener Oberfläche,
  bzw. bei 60/30 cm 6 Löcher und 10 Randaussparungen, bei
  Platten ohne Fries 21 Löcher und 24 Randaussparungen
  bzw. 10 Löcher und 18 Randaussparungen.

*Hinweis: Nähte, Flanken und Fugen vorbereiten*
Katalog-Nr. Stuttgarter Leistungsbuch 12-17/LBTIEF-3/3.1.3.

*Hinweis: schmelzbares Bitumen-Dichtungsband*
Katalog-Nr. Stuttgarter Leistungsbuch 12-17/LBTIEF-3/3.1.3.3.
schmelzbares Bitumen-Dichtungsband

01) einschl. anschmelzen, Flanke trocknen, vorstreichen.

*Hinweis: Pflasterdecken*
Katalog-Nr. Stuttgarter Leistungsbuch/LBTIEF-3/3.7.
Pflasterdecken

01) gemäß TL Pflaster-StB

02) Ungebundene Bauweise
  Bettungsmaterial:
  Hartgesteinsplitt gemäß ZTV-Pflaster.
  Schlagzertrümmerungswert / Los-Angeles-Koeffizient
  mindestens SZ 18 bzw. LA 20.
  Die Filterstabilität zwischen Bettungsmaterial
  und Fugenmaterial muss gewährleistet sein!

  Fugenmaterial:
  Hartgesteinsplitt in Abhängigkeit von der Fugenbreite
  gemäß ZTV Pflaster. Nach Fertigstellung Fuge mit
  Brechsand 0/2 (kalkfrei) verschlämmen (ausgenommen
  Sicker- und Sickerfugenpflaster).

03) Gebundene Bauweise Bettungsmaterial:
      - Mineralische Gesteinskörnung/Zement
  Mineralische Gesteinskörnung 0/5 mm bis 0/11 mm
  mit 200 kg/m³ Zement CEM I 32,5, W/Z < 0,4.

04) Gebundene Bauweise
  Fugenmaterial:
      - bei Natursteinpflaster:
  Splitt-Zement-Gemisch mit 600 kg Zement/m³
  CEM I 32,5, (evtl. mit Trasskalk) mit Verflüssiger
      - bei Betonwerksteinpflaster:
  Splitt-Zement-Gemisch mit 200 kg Zement/m³
  CEM I 32,5, (evtl. mit Trasskalk) mit Verflüssiger

*Hinweis: Betonwerkstein*
Katalog-Nr. Stuttgarter Leistungsbuch/LBTIEF-3/3.7.6.
Betonwerkstein

01) nach DIN EN 1338.

02) angegebene Maße = Steinnennmaße.

03) Rechtwinklig zur Fahrbahn im Verband verlegen.

50) Aufmaß: Bei halben Steinen, bei Verbundpflaster Anfangs-,
  Binde-, Schluss- und Begrenzungssteine wird die einfache
  Schnittlänge gemessen.

90) Ausschreibungshinweis, nicht Vertragsbestandteil:
  Verlegemuster angeben wenn 03) nicht zutrifft.

*Hinweis: Verbundpflaster in Splittbett*
Katalog-Nr. Stuttgarter Leistungsbuch/LBTIEF-3/3.7.6.2.
Verbundpflaster in Splittbett

01) Rechtwinklig zur Fahrbahn verlegen einschl.
  Anfangs-, Binde-, Schluss- und Begrenzungssteine.
  Bettung: Hartgesteinsplitt, d = 30-50 mm
  Verfugung: Hartgesteinsplitt

**2.2.3.10 Fundament C20/25**
Katalog-Nr. Stuttgarter Leistungsbuch 12-17/LBTIEF-3/3.7.1.1.2.12
Verkehrswege und Freianlagen
Einfassungen, Pflasterdecken, Plattenbeläge
Fundamente
aus Beton
C20/25
b > 30 cm
**auch b <= 30 cm
Menge: 50,000 m³

**2.2.3.20 Betonhochbord ohne Vorsatz 150/300 >=12m**
Katalog-Nr. Stuttgarter Leistungsbuch/LBTIEF-3/3.7.2.2.2.14
Verkehrswege und Freianlagen
Einfassungen, Pflasterdecken, Plattenbeläge
Bordsteine
aus Beton DIN EN 1340
ohne Vorsatz
Hochbord 150/300, Geraden und Radien >= 12 m
Menge: 260,000 m

**2.2.3.30 Betonhochbord ohne Vorsatz 150/300 R<12m**
Katalog-Nr. Stuttgarter Leistungsbuch/LBTIEF-3/3.7.2.2.2.15
Verkehrswege und Freianlagen
Einfassungen, Pflasterdecken, Plattenbeläge
Bordsteine
aus Beton DIN EN 1340
ohne Vorsatz
Hochbord 150/300, Radien < 12 m
Menge: 5,000 m

**2.2.3.40 Betonbord ohne Vorsatz ablängen alle Formate**
Katalog-Nr. Stuttgarter Leistungsbuch/LBTIEF-3/3.7.2.2.2.90
Verkehrswege und Freianlagen
Einfassungen, Pflasterdecken, Plattenbeläge
Bordsteine
aus Beton DIN EN 1340
ohne Vorsatz
Ablängen, alle Formate
Menge: 11,000 St

**2.2.3.50 Tiefbordstein, Form T, 8/25 >=12m**
Katalog-Nr. Stuttgarter Leistungsbuch/LBTIEF-3/3.7.3.2.3.33
Verkehrswege und Freianlagen
Einfassungen, Pflasterdecken, Plattenbeläge
Randeinfassungen
Betonwerkstein gem. DIN 1338
Betontiefbordsteine
8/25, Geraden und Radien >= 12 m
Menge: 270,000 m

**2.2.3.60 Tiefbordstein, Form T, 8/25 R<12m**
Katalog-Nr. Stuttgarter Leistungsbuch/LBTIEF-3/3.7.3.2.3.34
Verkehrswege und Freianlagen
Einfassungen, Pflasterdecken, Plattenbeläge
Randeinfassungen
Betonwerkstein gem. DIN 1338
Betontiefbordsteine
8/25, Radien < 12 m
Menge: 5,000 m

**2.2.3.70 Tiefbordstein Formate ablängen**
Katalog-Nr. Stuttgarter Leistungsbuch/LBTIEF-3/3.7.3.2.3.90
Verkehrswege und Freianlagen
Einfassungen, Pflasterdecken, Plattenbeläge
Randeinfassungen
Betonwerkstein gem. DIN 1338
Betontiefbordsteine
Formate, ablängen
Menge: 10,000 St

**2.2.3.80 Übergangsstein von Hoch- auf Rundbord ohne Vorsatz**
Katalog-Nr. Stuttgarter Leistungsbuch/LBTIEF-3/3.7.2.2.2.45
Verkehrswege und Freianlagen
Einfassungen, Pflasterdecken, Plattenbeläge
Bordsteine
aus Beton DIN EN 1340
ohne Vorsatz
Übergangsstein von Hoch- auf Rundbord
Menge: 2,000 m

**2.2.3.90 Rasengitterstein 60/40/12cm**
Katalog-Nr. Stuttgarter Leistungsbuch/LBTIEF-3/3.7.6.2.6.16
Verkehrswege und Freianlagen
Einfassungen, Pflasterdecken, Plattenbeläge
Pflasterdecken
Betonwerkstein
Rasensteine
Rasengitterstein 60/40/12 cm, 3 gekreuzte Stege
und 8 quadratische Öffnungen,
Bettung: Moränesplitt/Brechsand d = 60 mm
Menge: 40,000 m²

**2.2.3.100 Rasengitterstein ablängen/Gehrung**
Katalog-Nr. Stuttgarter Leistungsbuch/LBTIEF-3/3.7.6.2.6.19
Verkehrswege und Freianlagen
Einfassungen, Pflasterdecken, Plattenbeläge
Pflasterdecken
Betonwerkstein
Rasensteine
Rasengitterstein ablängen/Gehrung
Menge: 5,000 St

**2.2.3.110 Rasenstein ablängen d<=10cm**
Katalog-Nr. Stuttgarter Leistungsbuch/LBTIEF-3/3.7.6.2.6.90
Verkehrswege und Freianlagen
Einfassungen, Pflasterdecken, Plattenbeläge
Pflasterdecken
Betonwerkstein
Rasensteine
ablängen, d <= 10 cm
Menge: 2,000 m

**2.2.3.120 Übergangsstein von Hoch- auf Rundbord ohne Vorsatz**
Katalog-Nr. Stuttgarter Leistungsbuch/LBTIEF-3/3.7.2.2.2.45
Verkehrswege und Freianlagen
Einfassungen, Pflasterdecken, Plattenbeläge
Bordsteine
aus Beton DIN EN 1340
ohne Vorsatz
Übergangsstein von Hoch- auf Rundbord
Menge: 4,000 m

**2.2.3.130 Betonrundbord ohne Vorsatz 150/220 >=12m**
Katalog-Nr. Stuttgarter Leistungsbuch/LBTIEF-3/3.7.2.2.2.32
Verkehrswege und Freianlagen
Einfassungen, Pflasterdecken, Plattenbeläge
Bordsteine
aus Beton DIN EN 1340
ohne Vorsatz
Rundbord 150/220, Geraden und Radien >= 12 m
Menge: 10,000 m

**2.2.3.140 Betonrundbord ohne Vorsatz 180/220 R<12m**
Katalog-Nr. Stuttgarter Leistungsbuch/LBTIEF-3/3.7.2.2.2.31
Verkehrswege und Freianlagen
Einfassungen, Pflasterdecken, Plattenbeläge
Bordsteine
aus Beton DIN EN 1340
ohne Vorsatz
Rundbord 180/220, Radien < 12 m
Menge: 10,000 m

**2.2.3.150 Blindenleitsteine DIN32984 Noppensteine 29,6 x29,6x8,45cm**
Katalog-Nr. Stuttgarter Leistungsbuch 12-17/LBTIEF-3/3.7.3.2.4.10
Verkehrswege und Freianlagen
Einfassungen, Pflasterdecken, Plattenbeläge
Randeinfassungen
Betonwerkstein gem. DIN 1338
Blindenleitsteine gemäß DIN 32984
und RIL 813.0201
Noppensteine 29,6x29,6x8,45 cm,
50 Noppen
Farbe weiß,
Menge: 15,000 m²

**2.2.3.160 Blindenleitsteine DIN32984 Rippensteine 29,6 x29,6 x8,45cm l**
Verkehrswege und Freianlagen
Einfassungen, Pflasterdecken, Plattenbeläge
Randeinfassungen
Betonwerkstein gem. DIN 1338
Blindenleitsteine gemäß DIN 32984 und RIL 813.0201
Rippensteine 29,6x29,6x8,45 cm
Rippen 10mm breit
Rippenabstand 40 mm

Farbe weiß
Menge: 5,000 m²

**2.2.3.170 Blindenleitsteine DIN32984 schneiden**
Katalog-Nr. Stuttgarter Leistungsbuch 12-17/LBTIEF-3/3.7.3.2.4.90
Verkehrswege und Freianlagen
Einfassungen, Pflasterdecken, Plattenbeläge
Randeinfassungen
Betonwerkstein gem. DIN 1338
Blindenleitsteine gemäß DIN 32984
schneiden
**auch Gehrungsschnitt
** Abfallstück ist zu entsorgen
** Transport und Entsorgungskosten sind einzurechnen
Menge: 5,000 m

**2.2.3.180 Granit(klein)pflaster 90/110/100**
Verkehrswege und Freianlagen
Einfassungen, Pflasterdecken, Plattenbeläge
Pflasterdecken
Naturstein
Granit(klein)pflaster Nennmaß > 60 bis 100 mm
100/100/100
Menge: 15,000 m²

**2.2.3.190 Graniteinzeiler 15/17 herstellen**
Streifen aus Pflastersteinen aus Naturstein herstellen.
Ein mehrzeiliger Streifen ist mit beidseitigen Schnurkanten herzustellen.
Streifen als Randeinfassung vor Bordsteinen.
Format für Rastermaß des Pflastersteins = 15/17
mm.
Pflasterstein aus Granit.
Breite 1-zeilig.
Rückenstütze bis 10 cm unter Oberkante Streifen. Beton
mit einer Druckfestigkeit (Einzelwert) am Bohrkern von
mind. 25 MPa.
Fundamentbeton mit einer Druckfestigkeit (Einzelwert)
am Bohrkern von mind. 25 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegung in Radien über 12,00 m bis 20,00 m nach Un-
terlagen des AG.
Menge: 20,000 m

*Hinweis: Querungsborde/Kantenstein*
Verschiedene Querungsborde und Kantensteine
Profilsteine aus Beton C35/45 XF4 nach DIN EN 1340
und DIN 483
liefern und fachgerecht versetzen.
Auftrittsfläche 30 cm breit,  routenförmig  genoppt,
Oberfläche Weißbeton Nr 115,Rutschhemmend R 12 ( SRT >60)
Länge 0,50m  Fabrikat Kronimus oder gleichwertig
Auf Betonfundament mind. 20 cm stark ( Vergütung nachseparater  Pos ) mit Rückenstütze versetzen.
Einbauhinweise des Herstellers sind zu beachten.
Beschreibung gilt für alle nachfolgende Positionen
auch die Fabrikatsangabe des Bieters

Angebotenes Fabrikat .............................................................

**2.2.3.200 Q1-Bord L = 0,50 m Nullabsenker**
Profilstein Q1-Bord Nullabsenker
L= 0,50m, Breite:298/302mm,  Höhe: 200/170mm
Sonstige Beschreibung entsprend Hinweis zuvor
Menge: 10,000 St

**2.2.3.210 Q2-Links-Bord L = 0,50 m Übergang von 0 auf 6cm**
Profilstein Q2-Links-Bord  Übergang von 0 auf 6cm  Sicht
L= 0,50m, Breite:298/302mm,  Höhe max: 230mm
Sonstige Beschreibung entsprend Hinweis zuvor
Menge: 4,000 St

**2.2.3.220 Q2-Rechts-Bord L = 0,50 m Übergang von 0 auf 6cm**
Profilstein Q2-Rechts-Bord  Übergang von 0 auf 6cm  Sicht
L= 0,50m, Breite:298/302mm,  Höhe max: 230mm
Sonstige Beschreibung entsprend Hinweis zuvor
Menge: 4,000 St

**2.2.3.230 Q4-Bord L = 0,50 m Sicht 6cm**
Profilstein Q4-Bord  Sicht 6cm
L= 0,50m, Breite:298/302mm,  Höhe: 230mm
Sonstige Beschreibung entsprend Hinweis zuvor
Menge: 4,000 St

**2.2.3.240 Q5-Rechts-Bord L = 0,50 m Übergang von 6cm auf 15/22**
Profilstein Q5-Rechts-Bord  Übergang von 6 auf 15/22 cm
L= 0,50m, Breite:298/302mm,  Höhe : 230mm
Sonstige Beschreibung entsprend Hinweis zuvor
Menge: 2,000 St

**2.2.3.250 Q5-Links-Bord L = 0,50 m Übergang von 6cm auf 15/22**
Profilstein Q5-Links-Bord  Übergang von 6 auf 15/22 cm
L= 0,50m, Breite:298/302mm,  Höhe : 230mm
Sonstige Beschreibung entsprend Hinweis zuvor
Menge: 2,000 St

**2.2.3.260 Verbundpflaster Splitt Doppel-T-Stein 20/16,5/8cm**
Katalog-Nr. Stuttgarter Leistungsbuch/LBTIEF-3/3.7.6.2.1.12
Verkehrswege und Freianlagen
Einfassungen, Pflasterdecken, Plattenbeläge
Pflasterdecken
Betonwerkstein
Verbundpflaster in Splittbett
Doppel-T-Stein, 20/16,5/8 cm,
Menge: 15,000 m²

##### Abschnitt 2.2.4 Abdeckungen anpassen

*Hinweis: Verkehrswege und Freianlagen*
Katalog-Nr. Stuttgarter Leistungsbuch 12-17/LBTIEF-3/
Verkehrswege und Freianlagen

01) Besonders hingewiesen wird auf:
  Veröffentlichungen der Forschungsgesellschaft
  für Straßen- und Verkehrswesen.

02) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Vorarbeiten*
Katalog-Nr. Stuttgarter Leistungsbuch 12-17/LBTIEF-3/3.
Vorarbeiten

01) Ausbruchmaterial (Fräs- bzw. Schälgut) laden
  und entsorgen, Verwertung nach Wahl des AN.

*Hinweis: Einbauteile anpassen*
Katalog-Nr. Stuttgarter Leistungsbuch 12-17/LBTIEF-3/3.1.
Einbauteile anpassen

01) Schachtabdeckungen, Aufsätze von Straßeneinläufen,
  Straßenkappen usw. komplett freilegen, Belag wenn
  erforderlich anschneiden und der neuen Höhenlage der
  Deckschicht anpassen.
  Einschl. Ein- oder Ausbau des Unterbaus
  (Auflagering usw.).

02) Zwischen runden, ovalen und eckigen
  Einbauteilen wird nicht unterschieden.

50) Einstufung nach lichter Weite der Abdeckung.

*Hinweis: in Deckschichten aus Asphalt*
Katalog-Nr. Stuttgarter Leistungsbuch 12-17/LBTIEF-3/3.1.5.

*Hinweis: Anpassung*
Katalog-Nr. Stuttgarter Leistungsbuch 12-17/LBTIEF-3/3.1.5.1.
Anpassung

01) Straßenkappen, Aufsätze von Straßeneinläufen,
  Schachtabdeckungen, usw. komplett freilegen,
  Belag ggfs. anschneiden und der neuen Höhenlage
  der Deckschicht anpassen.
  Ein- und Ausbau des Unterbaus (Auflagering usw.).
  Mit Baustoffen gemäß den bestehenden Oberbauschichten
  an die Umgebungsfläche anschließen; einschl. bit.
  Fugenband um Einbauteil.

**2.2.4.10 Straßenkappen in Asphaltschicht anpassen**
Katalog-Nr. Stuttgarter Leistungsbuch 12-17/LBTIEF-3/3.1.5.1.1.10
Verkehrswege und Freianlagen
Vorarbeiten
Einbauteile anpassen
in Deckschichten aus Asphalt
Anpassung
Straßenkappen, h ± <= 10 cm
**jedoch  h +- 5 bis 25cm
Menge: 15,000 St

**2.2.4.20 Abdeckung in Asphaltsch anpassen**
Katalog-Nr. Stuttgarter Leistungsbuch 12-17/LBTIEF-3/3.1.5.1.1.40
Verkehrswege und Freianlagen
Vorarbeiten
Einbauteile anpassen
in Deckschichten aus Asphalt
Anpassung
Abdeckungen, > 0,50 bis 1,00 m², h ± <= 10 cm
** erforderliche Ausgleichsringe sind einzurechnen.
** jedoch 0,50 bis 1,50m²
**jedoch  h +- 5 bis 25cm
Menge: 6,000 St

##### Abschnitt 2.2.5 Poller/Pfosten

*Hinweis: Verkehrswege und Freianlagen*
Katalog-Nr. Stuttgarter Leistungsbuch 12-17/LBTIEF-3/
Verkehrswege und Freianlagen

01) Besonders hingewiesen wird auf:
  Veröffentlichungen der Forschungsgesellschaft
  für Straßen- und Verkehrswesen.

02) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Ausstattungen*
Katalog-Nr. Stuttgarter Leistungsbuch 12-17/LBTIEF-3/3.
Ausstattungen

01) inkl. Erdarbeiten in Böden der Homogenbereiche HB.
  Besonders hingewiesen wird auf die
  ETV Stadt Stuttgart "Erdarbeiten".

02) Stahl-, Holz-, Kunststoffteile: Verwertung nach Wahl
  des AN.

50) Gesondert vergütet werden:
      - Ausbau von befestigten Flächen nach OZ 1.2.1.0.0.00.
      - Entsorgung von mineralischen Abfällen nach
  OZ 1.2.9.0.0.00

*Hinweis: Maste*
Katalog-Nr. Stuttgarter Leistungsbuch 12-17/LBTIEF-3/3.9.

*Hinweis: Fundamente*
Katalog-Nr. Stuttgarter Leistungsbuch 12-17/LBTIEF-3/3.9.1.
Fundamente

01) gemäß Regelzeichnung einschl. Bodenaushub,
  OK Fundament 20 cm unter OK Umgebungsfläche.

50) Gesondert vergütet werden: Fundamentrahmen.

*Hinweis: Pfosten / Poller*
Katalog-Nr. Stuttgarter Leistungsbuch/LBTIEF-3/3.9.2.

*Hinweis: Absperrpfosten*
Katalog-Nr. Stuttgarter Leistungsbuch/LBTIEF-3/3.9.2.2.
Absperrpfosten

01) Ortsfest, herausnehmbar oder umlegbar, feuerverzinkt,
  einschl. Bodenhülsen.
  Herausnehmbare Pfosten selbstschließend.

02) Betonfundament: C12/15, 30 x 30 x 70 cm.
  Bodenhülse bündig und fluchtgerecht, Oberfläche glatt
  abscheiben, Wasserablauf aus Bodenhülse.

03) Farbe rot-weiß: Pfosten grundiert und
  weiß lackiert, sowie mit roter reflektierender
  Folie (Zulassung nach RAL-Güteverkehrszeichen)
  b = 10 cm im Abstand von ca. 10 cm überklebt.

04) Maßangaben:
      - Rundes Profil: DN/h,
      - Rechteckiges Profil: a/b/h, jeweils über OK
  Umgebungsfläche gemessen.

**2.2.5.10 Absperrpfosten herausnehmb+Feuerwrverschluss**
Verkehrswege und Freianlagen
Ausstattungen
Abschrankungen, Pfosten, Poller, Schranken
Pfosten / Poller
Absperrpfosten
Mehrkosten für herausnehmbaren Pfosten mit
Feuerwehrverschluss DIN 3222 und 2 Schlüsseln
D 60 mm/90 cm Farbe Rot/Weiß
lieferung und einbauen

inkl. Fundament und erforderliche Erdarbeiten
Überschussiges Material nach Wahl des AN verwerten
Menge: 11,000 St

##### Abschnitt 2.2.6 Zäune

**2.2.6.10 Stahlgitterzaun des AG herstellen**
Stahlgitterzaun des AG, einschließlich der erforderlichen Erdarbeiten, herstellen. Fehlende Verbindungsteile
aus nichtrostendem Stahl mindestens der Stahlsorte A2
liefert AN. Eck- und Endausbildung werden gesondert
vergütet.
Zaunhöhe = 2,03 m.
Pfostenlänge = 2,00 m. Betonfundament C12/15, Durchmesser = 30 cm, Tiefe = 80 cm, bis 5 cm unter Oberkante
Gelände.
Feldlänge = 2,50 m.
Doppelstabmatte aus senkrechten und waagerechten Drahtstäben. Senkrechte Drähte 6 mm, zwei waagerechte Drähte
6 mm, Maschenweite 50x200 mm.
Bodenklasse 3 bis 5, Aushubmaterial innerhalb der Baustelle flächenhaft verteilen.
Material vom Lagerplatz des AG abholen. Material auf-
und abladen. Länge des Förderweges nach Unterlagen des
AG.
Menge: 30,000 m

**2.2.6.20 Maschendrahtzaun des AG herstellen**
Maschendrahtzaun des AG, einschließlich der erforderlichen Erdarbeiten, herstellen. Fehlende Verbindungsteile
aus nichtrostendem Stahl mindestens der Stahlsorte A2
liefert AN. Eck- und Endausbildung werden gesondert
vergütet.
Zaunhöhe = 2,03 m.
Pfostenlänge = 2,00 m. Betonfundament C12/15, Durchmesser = 30 cm, Tiefe = 80 cm, bis 5 cm unter Oberkante
Gelände.
Feldlänge = 2,50 m.
Maschendrahtzaun aus senkrechten und waagerechten Drahtstäben. .
Material vom Lagerplatz des AG abholen. Material auf-
und abladen. Länge des Förderweges nach Unterlagen des
AG.
inkl. Betonfundament, verschraubung, etc.
Menge: 30,000 m

#### Bereich 2.3 Beschilderung

*Hinweis: Hinweis Beschilderung*
Hinweis endgültige Beschilderung

Es sind Straßenschilder und Verkehrszeichen vom Typ 2 zu wählen.

##### Abschnitt 2.3.1 StVO- Beschilderung

*Hinweis: Verkehrswege und Freianlagen*
Katalog-Nr. Stuttgarter Leistungsbuch 12-17/LBTIEF-3/
Verkehrswege und Freianlagen

01) Besonders hingewiesen wird auf:
  Veröffentlichungen der Forschungsgesellschaft
  für Straßen- und Verkehrswesen.

02) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Ausstattungen*
Katalog-Nr. Stuttgarter Leistungsbuch 12-17/LBTIEF-3/3.
Ausstattungen

01) inkl. Erdarbeiten in Böden der Homogenbereiche HB.
  Besonders hingewiesen wird auf die
  ETV Stadt Stuttgart "Erdarbeiten".

02) Stahl-, Holz-, Kunststoffteile: Verwertung nach Wahl
  des AN.

50) Gesondert vergütet werden:
      - Ausbau von befestigten Flächen nach OZ 1.2.1.0.0.00.
      - Entsorgung von mineralischen Abfällen nach
  OZ 1.2.9.0.0.00

*Hinweis: Maste*
Katalog-Nr. Stuttgarter Leistungsbuch 12-17/LBTIEF-3/3.9.

*Hinweis: Fundamente*
Katalog-Nr. Stuttgarter Leistungsbuch 12-17/LBTIEF-3/3.9.1.
Fundamente

01) gemäß Regelzeichnung einschl. Bodenaushub,
  OK Fundament 20 cm unter OK Umgebungsfläche.

50) Gesondert vergütet werden: Fundamentrahmen.

**2.3.1.10 Hülsen für Mast/Schilder**
Bodenhülsen mit Gewindering und Klemmring sowie Blindstopfen, d=76 mm (Abstimmung mit Stadt durch AN) für Schilder, liefern einschl. Erdarbeiten, Fundamentbeton C20/25 und Wiederherstellung der Oberfläche
Menge: 80,000 St

**2.3.1.20 Mast Verkehrsschild Leichtmetall D60mm l=400cm**
Katalog-Nr. Stuttgarter Leistungsbuch/LBTIEF-3/3.9.1.3.2.18
Verkehrswege und Freianlagen
Ausstattungen
Maste
für Verkehrsschilder
Leichtmetallrohr
Außendurchmesser 60 mm, l = 400 cm
Menge: 80,000 St

**2.3.1.30 Schild Ronde**
Verkehrszeichen nach Angabe des AG, nach StVO und der
RAL-Guetegemeinschaft Verkehrszeichen und
Verkehrseinrichtungen e. V.,

Schild: Ronde

Schild aus Leichtmetall DIN 1725 Teil 1 und DIN 1745
Teil 1, Mindestblechdicke 2 mm,
Folie Typ 2 (Signalfolie), Größe 2,
nach Hinweise fuer die Anbringung von Verkehrszeichen
und Verkehrseinrichtungen (HAV) mit
je zwei Rohrschellen
aus Aluminium,
Verschraubungen aus nichtrostendem Stahl,
anbringen an vorhandene Rohrpfosten/-staender,
Durchmesser 60,3 bis 100 mm.
Menge: 35,000 St

**2.3.1.40 Leistung wie zuvor Quadrat**
Leistung wie zuvor in vollem Wortlaut beschrieben
jedoch
Schild: Quadrat
Menge: 60,000 St

**2.3.1.50 Leistung wie zuvor Dreieck**
Leistung wie zuvor in vollem Wortlaut beschrieben
jedoch
Schild: Dreieck
Menge: 35,000 St

**2.3.1.60 Leistung wie zuvor Rechteck Querformat**
Leistung wie zuvor in vollem Wortlaut beschrieben
jedoch
zusatz Schild: Rechteck Querformat
Menge: 60,000 St

**2.3.1.70 Leistung wie zuvor 626-20**
Leistung wie zuvor in vollem Wortlaut beschrieben
jedoch
Schild: 626-20
Menge: 2,000 St

##### Abschnitt 2.3.2 Radwegeschilder

*Hinweis: Ausstattungen*
Katalog-Nr. Stuttgarter Leistungsbuch 12-17/LBTIEF-3/3.
Ausstattungen

01) inkl. Erdarbeiten in Böden der Homogenbereiche HB.
  Besonders hingewiesen wird auf die
  ETV Stadt Stuttgart "Erdarbeiten".

02) Stahl-, Holz-, Kunststoffteile: Verwertung nach Wahl
  des AN.

50) Gesondert vergütet werden:
      - Ausbau von befestigten Flächen nach OZ 1.2.1.0.0.00.
      - Entsorgung von mineralischen Abfällen nach
  OZ 1.2.9.0.0.00

*Hinweis: Fundamente*
Katalog-Nr. Stuttgarter Leistungsbuch 12-17/LBTIEF-3/3.9.1.
Fundamente

01) gemäß Regelzeichnung einschl. Bodenaushub,
  OK Fundament 20 cm unter OK Umgebungsfläche.

50) Gesondert vergütet werden: Fundamentrahmen.

*Hinweis: Einbauhöhe Wegweistafeln/Radwegschilder*
Einbauhöhe Wegweistafeln
Die Schildtafel ist mit einer lichten Höhe von H >= 2,50 m von Fahrbahnrandhöhe zu Unterkante Schild anzubringen

*Hinweis: Beschreibung Wegweisertafeln*
Wegweisertafeln

Die Wegweisertafeln/Radwegschilder sind mit nicht retroreflektierenden Folien, RA2, Aufbau-Typ C, gemäß DIN 67520 sowie gemäß den „Technischen Liefer- und Prüfbedingungen für vertikale Verkehrszeichen“ zu versehen und haben den Gütebedingungen der Güterschutzgemeinschaft Verkehrszeichen und Verkehrseinrichtungen e.V. (RAL) zu entsprechen. Das Gütezeichen, die Herstellerfirma und das Herstellungsdatum sind auf der Rückseite der Verkehrszeichen witterungsbeständig anzubringen. Alle Schilder sind aus Leichtmetalllegierung AIMg2 hart herzustellen. Die Umlaufenden Randprofile sowie Aussteifungs- und Stoß- oder Verbindungsprofile sind ebenfalls aus Aluminium herzustellen.
Die Tafeln sind grundsätzlich Profilverstärkt auszuführen. Die Profilhöhe bis 5 m2 Schildfläche beträgt mindestens 40 mm.

Für alle anderen Beschriftungen (Pfeile, Randabstände etc.) gelten die in der RWB in Abhängigkeit der Schriftgröße geforderten Abmessungen.

Für Wegweisertafeln mit variablen Abmessungen wird eine Rasterung von 10 cm empfohlen. Die Rasterung muss nach Kapitel 7.7 RWB 2000 ausgeführt werden. Mehr- oder Minderkosten sind dafür in den Einheitspreis einzurechnen. Verkleinerungen auf das nächste kleinere Raster nach RWB werden akzeptiert. Rasterungen werden generell bei der Preisermittlung nicht berücksichtigt. Abgerechnet wird nur nach RWB bzw. RWBA Maßen.

Die Positionen beinhalten die Wegweiser sowie die erforderlichen H-Halterungen zur Montage an Rohrmaste, Schiebekonsolen und Schiebeschellen aus Stahl (feuerverzinkt gemäß DIN EN ISO 1461) oder Aluminium, Schellen, Schellenbänder und Spannelemente (nach DIN 18800-1 mindestens der Qualität S235 JR G2 oder aus rostfreiem Stahl mindestens der Stahlgruppe A2), Schellenhalte- und Schildbefestigungsschrauben sowie Muttern (aus rostfreiem Stahl mindestens der Stahlgruppe A2), Kleinmaterial sowie die jeweilige Montage.

**2.3.2.10 Radwegweiser Einseitig (Tabellen- und Pfeilwegweiser)**
Radwegweiser (Tabellenwegweiser/Pfeilwegweiser inkl Einschubschilder) liefern und montieren inkl. befestigunsmaterial

Schild aus Leichtmetall DIN 1725 Teil 1 und DIN 1745
Teil 1, Mindestblechdicke 2 mm, randprofilverstaerkt,
nach Hinweise für die Anbringung von Verkehrszeichen
und Verkehrseinrichtungen mit Rohrschellen
aus Aluminium,
Verschraubungen aus nichtrostendem Stahl,
anbringen an vorhandene Rohrpfosten/-staender,
Durchmesser 60,3 bis 100 mm.
Tabellenwegweiser 250 mm hoch und 1000 mm lang einseitig
Einschubschilder: 150x150 mm, SN 150, einseitig, nicht reflektierend.
Qualitätsanforderung: mind. 150 DPI + RGB-Töne nach Unterlagen des AG
Menge: 6,000 St

**2.3.2.20 Radwegweiser Doppelseitig (Tabellen- und Pfeilwegweiser)**
Radwegweiser (Tabellenwegweiser/Pfeilwegweiser inkl Einschubschilder) liefern und montieren inkl. befestigunsmaterial

Schild aus Leichtmetall DIN 1725 Teil 1 und DIN 1745
Teil 1, Mindestblechdicke 2 mm, randprofilverstaerkt,
nach Hinweise für die Anbringung von Verkehrszeichen
und Verkehrseinrichtungen mit Rohrschellen
aus Aluminium,
Verschraubungen aus nichtrostendem Stahl,
anbringen an vorhandene Rohrpfosten/-staender,
Durchmesser 60,3 bis 100 mm.
Tabellenwegweiser 250 mm hoch und 1000 mm lang einseitig oder doppelseitig
Einschubschilder: 150x150 mm, SN 150 doppelseitig, nicht reflektierend.
Qualitätsanforderung: mind. 150 DPI + RGB-Töne nach Unterlagen des AG
Menge: 10,000 St

**2.3.2.30 Rohrpfosten und Hülsen für Schilder**
Rohrpfosten und Fundament
Rohrpfosten in Bodenklasse 3-5 aufstellen, Fundamenttyp A nach IVZ-Norm, einschließlich anfallender Erdarbeiten. Umgebende Flächen entsprechend dem früheren Zustand herstellen. Überschüssiger Boden geht in Eigentum des AN über und ist zu entsorgen.
Pfost d= 76 mm (Abstimmung mit Stadt durch AN) für Schilder
Höhe= 3 bis 4 m
mindest aufstellhöhe zum unteren Schild = 2,5 m
Fundament Material: Beton C20/25
Maße: 300 x 850 mm (H x D)
Durchmesser: 76 mm inkl. integrierter Metallverschraubung
liefern einschl. Erdarbeiten, Fundamentbeton und
Wiederherstellung der Oberfläche
Menge: 7,000 St

#### Bereich 2.4 Straßenbeleuchtung

##### Abschnitt 2.4.1 Erdarbeiten

*Hinweis: Erdarbeiten*
Katalog-Nr. Stuttgarter Leistungsbuch 12-17/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Aushub*
Katalog-Nr. Stuttgarter Leistungsbuch 12-17/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300 Hohlräume <= 1 m³ Teile, die
  zur Wiederverwendung getrennt ausgebaut werden.
      2. Abzüge für Rohre: unabhängig vom Rohrmaterial
  DN <= 400 0,13 m³/m
  DN <= 500 0,20 m³/m
  DN <= 600 0,28 m³/m
  DN <= 700 0,38 m³/m
  DN <= 800 0,50 m³/m
  DN <= 900 0,64 m³/m
  DN <= 1000 0,79 m³/m.

*Hinweis: Gräben und Gruben*
Katalog-Nr. Stuttgarter Leistungsbuch 12-17/LBTIEF-1/1.2.
Gräben und Gruben

01) Besonders hingewiesen wird auf die ETV Stadt
  Stuttgart "Erdarbeiten". Liegt kein Baugrundgutachten vor, so ist die ETV Stadt Stuttgart
  " Erdarbeiten" anzuwenden.
  Boden und Fels sind entsprechend ihrem Zustand
  vor dem Lösen in die Homogenbereiche gem.
  ETV Stadt Stuttgart "Erdarbeiten" einzuteilen.
  Ausheben von Böden des Homogenbereichs HB und
  Homogenbereichs HA <= 10 cm Schichtdicke,
  Homogenbereichs HF <= 10 cm Schichtdicke sowie
  ausheben von gefrorenem Boden <= 10 cm Schichtdicke, Profilieren der Sohle, Wände und Böschungen, Handaushub, auch im Bereich von Anschlüssen,
  Muffen- und Schweißlöchern.
  Durch Homogenbereich HF erforderliche und
  unvermeidliche Mehrbreiten sind örtlich aufzunehmen.

02) Für die Einteilung von Boden und Fels in Homgenbereiche gem. DIN 18300 sind die Leistungspositionen "Abmessungen und Zustand nach Angabe AG"
  (Positionen ab OZ X.X.X.X.60) zu verwenden bzw.
  aus Titel 1.2.3.3. Homogene Schichten.

03) b = Breite auf der Sohle

50) Gesondert vergütet werden:
  Abtrag von Oberboden, Gräben und Gruben in
  Baugruben, Mehraufwendungen im Bereich von Ver-
  und Entsorgungsleitungen, Wiedereinfüllen von
  Gräben und Gruben.

51) Nicht gesondert vergütet werden:
  Im Zuge des Aushubs abgebrochene und zerkleinerte Rohre aus Beton, Steinzeug usw.

52) Aufweitungen für Schächte usw. werden, wenn sie
  mit dem Grabenaushub erfolgen können, wie der
  Grabenaushub vergütet.

53) Einstufung der Graben- oder Grubentiefe für die
  Abrechnung:
  OK Gelände, Straße oder Gehweg bzw. UK Voraushub
  bis  Aushubsohle.

*Hinweis: Gräben*
Katalog-Nr. Stuttgarter Leistungsbuch 12-17/LBTIEF-1/1.2.3.
Gräben

01) Für Ver- und Entsorgungsleitungen, Streifenfundamente,
  Nocken, Drainagen usw. einschl. der im Zuge des Grabens
  liegenden Gruben.

50) Gesondert vergütet werden:
  Ausbrechen der Straßenbefestigung nach OZ 1.2.1.0.0.00.

51) Verbauten sind kraftschlüssig herzustellen und bis zur
  Wiederverfüllung im Graben zu belassen.

*Hinweis: Erschwerniszulagen*
Katalog-Nr. Stuttgarter Leistungsbuch 12-17/LBTIEF-1/1.2.3.
Erschwerniszulagen

01) Sprengungen sind, auch wenn sie in den
  Ausschreibungsunterlagen genannt sind, nur nach
  ausdrücklicher Zustimmung des AG gestattet. Vor der
  Zustimmung des AG muss der AN alle behördlichen
  Genehmigungen einholen und eine ausreichende
  Versicherung haben. Der unschädliche Einfluss der
  Sprengung auf benachbarte Bauteile muss durch einen
  Sachverständigen in einem Sprenggutachten, einschl.
  Schussbildern, nachgewiesen werden. Der Sachverständige
  ist vom AN mit der Überwachung der Sprengungen zu
  beauftragen. Für die Erschütterungsmessungen ist bei den
  Sprengungen eine 3-Komponenten-Geberstation mit
  Lichtpunktschreiber auf- und abzubauen, vorzuhalten,
  umzusetzen, zu betreiben und auszuwerten.

50) Gesondert vergütet werden:
  Durchbrüche und Schlitze nach OZ 4.2.8.2.0.00.

51) Erschwernisse, für deren Vergütung bestimmte
  Mindestgrößen vorgeschrieben sind, werden, wenn sie diese
  überschreiten, ohne Abzug der Mindestgröße vergütet.

*Hinweis: Leitungen*
Katalog-Nr. Stuttgarter Leistungsbuch 12-17/LBTIEF-1/1.2.3.9.
Leitungen

01) Aushub im Bereich von Ver- und Entsorgungsleitungen
  entspr. der Standards der Eigentümer der Leitungen.

50) Aufmaß:
  nach Länge der teilweise oder ganz freigelegten Leitung
  bzw. Leitungstrasse in allen Höhenlagen, gemessen in der
  Leitungsachse.
  Vergütung je Leitung auch, wenn Leitungen in dichter Folge
  queren, d.h. lichter Abstand untereinander > 50 cm.
  Beinhaltet auch Erschwernisse beim Aushub unter den
  Leitungen oder Leitungstrassen bis zur Grabensohle.
  Erschwernisse infolge von nicht freigelegten Leitungen,
  auch wenn sie sich in der Nähe des Aushubs befinden,
  werden nicht gesondert vergütet. Diese Erschwernisse
  sind mit Positionen der Leistungsgruppen 1.2.3.1.0.00
  und 1.2.3.2.0.00 abgegolten.
  Kabeltrassen oder parallel verlegte Kabel in Kabelzugrohren
  werden in der Draufsicht gezählt:
  1- und 2-zügig,
  3- und 4-zügig,
  5- und 6-zügig,
  7- bis 8-zügig.
  Ungeordnete, dicht aneinander liegende Kabelbündel
  (d.h. lichter Abstand der Leitungen untereinander < 50 cm)
  werden gem. ihrer Gesamtbreite einem Nenndurchmesser
  DN zugeordnet.

51) Parallel verlegte Hausanschlussleitungen, sowie
  Schiebergestänge, Kappen und sonstige Anbauteile werden
  übermessen.

*Hinweis: Vorarbeiten und Allgemeine Arbeiten*
Katalog-Nr. Stuttgarter Leistungsbuch 12-17/LBTIEF-0/

*Hinweis: Behelfsbrücken*
Katalog-Nr. Stuttgarter Leistungsbuch 12-17/LBTIEF-0/0.
Behelfsbrücken

01) Statischer Nachweis und Ausführungspläne sind
  erforderlich.
  Besondere Vergütung hierfür nur wenn entspr. Positionen
  im LV vorhanden.

02 ) Auf- und abbauen, vor- und unterhalten aller Teile nach
  Wahl des AN,
  A) Überbau:
  mit Längs- und Querträgern, Verbänden,
  Aussteifungsblechen, Ausgleich-, Auflager und
  Kopfplatten, Befestigungsmitteln usw.
  Belag eben, dicht und griffig herstellen.
  B) Endauflager:
  Mehraufwendungen beim Verbau, wenn Lasten des
  Endauflagers abgetragen werden. Stützträger mit
  Fußkonstruktion einbauen, Bohren mit Verrohrung durch
  alle Bodenklassen sonst wie OZ 1.3.4.1.0.00, Entsorgung
  des Bohrgutes, Fuß >= 3 m hoch C20/25, Bohrloch mit
  Siebschutt/Recyclingmaterial verfüllen, Verrohrung
  ziehen, Verbände, Verschwertungen usw. mit dem
  Aushubfortschritt einbauen. Aushub und Entsorgung,
  außerhalb der Aufmassgrenzen des Baugrubenaushubes. Herstellen der Fundamente oder Auflagerträger, der Widerlager einschl. Schalung, Bewehrung.
  C) Zwischenauflager:
  Nur bei Spannweiten > 6,00 m.
  OZ 0.8.0.0.0.00 - 02 B) anwenden.
  D) Geländer:
  1,20 m hoch, geschlossen, oben mit Abschlussbrett,
  Aufnahme der Linienlast nach DIN-Fachbericht 101.
  Bei KFZ-Brücken und größeren Spannweiten, L > 12 m
  U-Stahl mit Seil d 20 mm.
  E) Ausbau und Entsorgen der vorgenannten
  Konstruktionsteile bis 2 m unter Gelände. Auffüllung,
  außerhalb der Aufmaßgrenzen der Baugrubenauffüllung,
  bis Planum neuer Fahrbahn.

03) Jede Behelfsbrücke wird vor Inbetriebnahme vom AG
  abgenommen.

50) Aufmaß:
  geforderte bzw. max. die nutzbare Brückenfläche.
      - einbauen 60% des Einheitspreis
      - ausbauen 40% des Einheitspreis

51) Gemessen wird in der Reihenfolge:
  Schienen- / Kfz- / Fußgängerverkehr.

52) Einstufung nach Spannweite bzw. Überkragung:
  A) Querbrücken:
  Achse zu Achse Verbauträger bzw. Abstand
  Auflagerachsen, verbaute Gräben:
  Grabenbreite + 2 x 0,30 m.
  B) Längsbrücken:
  Achse des nächstliegenden Verbaus bis Vorderkante
  Geländer, Schrammbord bzw. Achse außenliegendes
  Gleis.

53) Aufmaß:
  A) Querbrücken:
  Länge nach OZ 0.8.0.0.0.00 - 52A
  Bei schrägen Querbrücken wird die Mehrlänge infolge der
  Schrägstellung mitgemessen.
  Breite entsprechend Brückenart:
  Fußgänger: zwischen den Geländern.
  Kfz: zwischen den Schrammborden + 2x 0,50 m der
  Schrammborde.
  Schienen: von Achse zu Achse Gleis + 2 x 2,00 m oder
  der Begrenzung zu einer anderen Brückenart.

  B) Längsbrücken:
  Länge: von Achse zu Achse Endauflager.
  Breite: von Achse Verbauträger bis entspr. Brückenart
  bzw. Auflagerachse.
  Fußgänger: Vorderkante Geländer.
  Kfz: Vorderkante Schrammbord zuzügl. geforderter
  Schrammbordbreite.
  Schienen: Achse außen liegendes Gleis + 2,00 m, bzw.
  Begrenzung zu einer anderen Brückenart anschließt.

54) schräge Querbrücken:
  > 10 Altgrad Schrägstellung.

*Hinweis: Kanäle, Kabel und Leitungen (KKL-Brücken)*
Katalog-Nr. Stuttgarter Leistungsbuch 12-17/LBTIEF-0/0.8.
Kanäle, Kabel und Leitungen (KKL-Brücken)

01) Aufhängungen, rutschfest und gegen Fremdeinwirkung
  sichern.
  Abstand:
  Kanäle und starre Leitungen: an den Fugen oder Muffen
  Abstand jedoch <= 1,10 m, b >= 10 cm.
  Kabel und flexible Leitungen: durchgehend unterstützt.

02) Zulässige Last/Meter auf den Plänen angeben.

03) Eigentümer in das Genehmigungsverfahren der
  Brückenpläne einbeziehen.

50) Einstufung nach Spannweite bzw. Überkragung:
  A) Querbrücken:
  Baugruben mit Verbau: Achse zu Achse Verbauträger.
  Baugruben ohne Verbau: zwischen den Auflagermitten.
  B) Längsbrücken:
  Achse Verbauträger bis Achse außen liegendes Rohr.

51) Aufmaß:
  Quer- und Längsbrücken:
  Länge nach OZ 0.8.4.0.0.00-50 A).

52) Kanal- und Wasserleitungen entsprechen, sofern sie aus
  Stahl, Guss, Stahlbeton o. gl. bzw. leichterem Material sind:
  Durchmesser | Lasten <= 30 cm, | <= 1 kN/m > 30 bis
  70 cm, | > 1 bis 5 kN/m > 70 bis 100 cm, | > 5 bis 10 kN/m >
  100 cm, | > 10 kN/m

*Hinweis: Auffüllung*
Katalog-Nr. Stuttgarter Leistungsbuch 12-17/LBTIEF-1/1.
Auffüllungl

01) Besonders hingewiesen wird auf: Bundes- Bodenschutz-
  und Altlastenverordnung (BBodSchV), Verwaltungsvorschrift des Umweltministeriums für die Verwertung von
  als Abfall eingestuftem Bodenmaterial (VwV Bodenmaterial),
  Vorläufige Hinweis zum Einsatz von Baustoffrecyclingmaterial des Ministeriums für Umwelt und Verkehr
  Baden-Württemberg (UVM-Erlass). Über die Regelanforderungen der o.g. Vorschriften hinaus sind bei der
  Verwertung mineralischer Materialien im Stadtgebiet zum
  Schutz der Heil- und Mineralquellen folgende
  Einschränkungen gegeben:
  Keine Verwertung mineralischer Materialien in
  Trinkwasserschutz- und Überschwemmungsgebieten
  möglich.
  Kein Einbau von Z2-Material in der Innen- und Kernzone
  des Heilquellenschutzgebietes.
  In Innen- und Kernzone des Heilquellenschutzgebietes gelten folgende Regelungen:

  Materialqualität  Einbaukonfiguration
  Z0  Z0 bis Z2
  Z0 bis Z1.1  Z1.1 bis Z2
  Z0 bis Z1.2  Z2

  Weitere Informationen beim Amt für Umweltschutz und Tel.:
  0711 / 216 - 88433

02) Ist auf der Baustelle kein geeigneter Boden vorhanden, so
  hat das Aushubmaterial von anderen Baustellen des AG
  Vorrang vor Boden Dritter. Dem AN obliegt insoweit die
  Verkehrssicherungspflicht auf der Zu- und Abfahrtsstraße.

03) Durch unsachgemäße Zwischenlagerung unbrauchbar
  gewordenes Material darf nicht verwendet werden. In
  solchen Fällen hat der AN auf seine Kosten brauchbaren
  Verfüllboden heranzuschaffen und den unbrauchbaren
  abzufahren.

04) Die Beschaffung des verdichtungsfähigen Fremdbodens ist
  Aufgabe des AN. Der Boden ist frei Baustelle zu liefern.
  Die Vergütung erfolgt nach ausgeschriebenen Positionen.

50) Die OZ für Auffüllungen unter Abdeckungen und
  Behelfsbrücken wird vergütet bei Arbeitshöhen <= 3,00 m
  unter UK Abdeckung. Darin sind alle Erschwernisse durch
  die Abdeckungen enthalten, z.B. durch Ein- und Ausbau der
  Abdeckung während der Auffüllung.

51) Gesondert vergütet werden:
  Planum von
      - Baugruben,
      - Verkehrsflächen,
      - Vegetationsflächen und
      - Sportflächen nach OZ 1.4.4.0.0.00.

52) Nicht gesondert vergütet wird: Untergrundverdichtung auf
  der Auffüllung.

*Hinweis: Boden*
Katalog-Nr. Stuttgarter Leistungsbuch 12-17/LBTIEF-1/1.6.
Boden

01) einschl. Erschwernisse infolge von Leitungen. Ausnahme:
  Gräben.

50) Gesondert vergütet werden:
  Auffüllungen von Kanälen und Leitungen entspr. DIN EN
  1610 Bild 1 Ziffer 5 bis 8 Leitungszone nach OZ 2.2.8.0.0.00.

*Hinweis: Besonderes Material*
Katalog-Nr. Stuttgarter Leistungsbuch 12-17/LBTIEF-1/1.6.
Besonderes Material

01) Zur Erreichung der optimalen Bodenfeuchte gegebenenfalls
  Wasser zugeben.

50) Nur Lieferung des besonderen Materials.

52) Gesondert vergütet werden: Einbau nach OZ 1.6.1.0.0.00

*Hinweis: Neue Stoffe*
Katalog-Nr. Stuttgarter Leistungsbuch 12-17/LBTIEF-1/1.6.5.
Neue Stoffe

01) Neue Stoffe = kein Recyclingmaterial.

**2.4.1.10 Boden für Kabel-/Leitungsgraben oder dgl. ausheben einschl. Kopflöcher**
Aushub, soweit zum Verfüllen geeignet, zur Wiederverwendung
seitlich lagern, nach Einbau der Leerohre
als Restraumverfülllung oberhalb der Leitungszone einbauen und verdichten.
Fehlenden Verfüllboden einbauen und verdichten
wird gesondert vergütet.
Zum Verfüllen nicht verwendeten Aushub geht in Eigentum des AN über.
Homogenbereiche nach Unterlagen des AG
Bodenklasse 3 bis 4 nach DIN 18300 (alt),
Grabentiefe bis 1.20 m
Sohlenbreite der Gräben gem. DIN 4124 für Einzelgräben.
Abgerechnet wird mit senkrechten Wänden.
nach DIN 1610 bzw. 4124.
Menge: 45,000 m³

**2.4.1.20 Zulage Handaushub**
Zulage Handaushub nach Anweisung AG
Menge: 5,000 m3

**2.4.1.30 Flusssand liefern**
Katalog-Nr. Stuttgarter Leistungsbuch 12-17/LBTIEF-1/1.6.5.1.1.12
Erdarbeiten
Auffüllung
Besonderes Material
Neue Stoffe
sortiertes Material
Flusssand
** als Auflager und Rohrscheitelüberdeckung werden je
**  max. 15 cm Stärke vergütet.
Menge: 80,000 m³

##### Abschnitt 2.4.2 Kabel/ Kabelschutzrohre/Mastfundamente

*Hinweis: Hinweis*
Verlegen von Kabel und Rohre nach VDE 0276 u. VDI 2700

Kabelleerrohre:

Kabelschutzrohre aus PE nach DIN 8074 mit Steckmuffen
verlegen.Es ist darauf zu achten,dass alle Muffenverbindungn fachlich richtig ausgeführt sind,so dass kein Wasser von außen in das Rohr dringen kann.Auch ist schon beim Verlegen der Kabelschutzrohre dafür Sorge zu tragen,dass während der gesamten Bauzeit keine Fremdstoffe(Wasser,Sand,Vorsieb o. dgl.) in das Rohr dringen kann.
Eventuell notwendiges Reinigungsmolchen,das auf mangelhaftes Verlegen des AN beruht,ist vom AN kostenlos durchzuführen

**2.4.2.10 Fundamente von Lichtmasten bis LPH 8m**
Fundamente für Straßenbeleuchtungsmast mit Erdstück(Rohrhülse aus PP-Rohr, Innenseite glatt),
DN 400, L = 0,80m, Fundamentgröße 0,8 x 0,8 x 1,2m
Betongüte C 30/37
Die Fundamente sind zu schalen.Die Schalung ist als verlorene Schalung zu kalkulieren und in den EP mit einzurechnen.
Nach Versetzen des Lichtmastes durch den AG ist das Fundament mit Flußsand zu verfüllen.
Oberer Abschluß mit Betonring d = 10cm, Oberfläche gescheibt.
Bei der Aufstellung des Beleuchtungsmast ist ein Bagger mit geeignetem Lastaufnahmemittel(Schlupf) beizustellen
Menge: 15,000 St
Leistungsbereichkatalog: NB

**2.4.2.20 Kabel bis 30 mm in Graben auslegen**
Kabel NYY-J 4x 16mm² liefern und auslegen

Eingeschlossene Leistungen:
- Kreuzungsfreies Auslegen der Kabel.
- Kennzeichen der Kabeln mit Kennzeichnungsstreifen.
- Ausrichten der Kabeln im Kabelgraben.

Erfasst werden die Längen jedes verlegten Kabels von
Gruben-/Schachtmitte bis Gruben-/Schachtmitte, Längen für vorgegebene Ringe und Schleifen werden mit Faktor 0,5 abgerechnet.
Die Einführung in die Lichmastfundamente ist einzurechnen.
Menge: 300,000 m

**2.4.2.30 Kabelschutzrohr PVC da 110mm 1 zügig**
Kabelschutzrohr aus PVC-U, Nenn-Außendurchmesser 110 mm x 3,1 mm (DN 100), Rohrreihe 3, nach DIN 8061/8062 und DIN 16873, fremdüberwacht nach HR 3.31 des SKZ (vormals GKR-Richtlinie 5.1.1); mit angeformter Steckmuffe mit eingeklebtem Lippendichtring und Einstecktiefenmarkierung am Steckende; Steckmuffe als Langmuffe mit Mitteldichtring ausgeführt; Rohre innen und außen glattwandig,

Lieferaufmachung: Stangenware Gesamtlänge 6 m in Holzrahmenverschlägen.

In die Kabelschutzrohre ist ein Zugdraht einzuziehen. Der Zugdraht ist von Zugpunkt zu Zugpunkt ohne Unterbrechung in ausreichendem Querschnitt einzuziehen.

Das Kabelschutzrohr ist bis 20 cm über dem Rohrscheitel auf die gesamte Grabenbreite mit steinfreiem Material (Vergütung erfolgt nach Einbaupositionen) von Hand zu verfüllen und zu verdichten.
Verfüllen der Rohrzwischenräume nach jeder Lage.

Nur die von den Rohrherstellern vorgeschriebenen Gleitmittel sind zugelassen.

Abgerechnet wird die verlegte Länge des Kabelschutzrohres.
Menge: 400,000 m

**2.4.2.40 Zulage für PE Rohr flexibel**
Menge: 200,000 m

**2.4.2.50 Zulage für Bögen da 110 mm x 3,1mm**
Rohrboben 15-45 Grad PVC-U AD 110mm
Rohrbogen mit angeformter Steckmuffe, aus PVC-U DIN 8061
für Kabelschutzrohr mit Außendurchmesses 110 mm
Radius 1000mm
Menge: 54,000 St

**2.4.2.60 Längs laufende Leitungen**
Freilegen von längs laufenden Leitungen und Kabeln (Strom-, Beleuchtung-, Fernwärme, Wasserleitung)
Leitungen im Abstand < 0,50 m werden als eine Leitung abgerechnet.
einschl. erforderlicher Handschachtung sowie Sicherung und Aufhängung der Kabel und Leitungen während der Bauzeit nach Angabe des Netzbetreibers.
Für Leitungen innerhalb des Kanalgrabens.
Mit der Vergütung dieser Position sind alle Erschwernisse beim Baugrubenverbau, beim Bodenaushub, bei der Rohrverlegung usw. abgegolten, die sich durch die Leitungen ergeben.
Kabel bzw. Leitungen die im Abstand < 0,50 m liegen, werden als eine Kreuzung abgerechnet. Kabelbündel und Kabelkanäle werden ebenfalls als eine Leitungskreuzung abgerechnet.
Leitungen in Betrieb.
Vorhandene Abdeckungen oder Schutzrohre aufnehmen, säubern zur Wiederverwendung lagern und wieder einbauen, Erforderliche Bettung und Überdeckung aus Sand wiedererstellen. Trassenwarnband einlegen.
Die Vorschriften und Anweisungen des Netzbetreibers sind einzuhalten.
Für längs verlaufende Leitungen.
Menge: 200,000 m

**2.4.2.70 Zulage verlegung im Bereich von Wurzeln**
Zulage verlegung im Bereich von Wurzeln

Während der Verlegung der Kabelschutzrohre unter der Wurzelbrücke sind wurzeln zu erwarten.
Alle erschwernisse für die Verlegung in diesen Bereich sind in diese Position einzurechnen
Menge: 200,000 m

**2.4.2.80 Kabelschächte - Abzweigkästen 30/30cm**
Länge/Breite: 30/30 cm
Tiefe: 65 cm
Brkl. 12

Aus Bodenplatten, Kastenrahmen, Zwischenrahmen und Deckelrahmen mit Deckel und feuerverzinkter Schmutzschale. Sauberkeitsschicht Kiessand d = 20 cm.
Fugen: Mörtel MG III, einschl. ausfugen.
Ausführung und Abmessungen der Fertigteile nach Regelzeichnung des AG.
Deckelkennzeichnung:
Bohrung Ø = 17 mm zwischen Lüftungsgitter und Hebeöffnung und bauseits gelieferte Markierungen einbauen.

Kabelschutzrohre eben an Schachtwand innen anpassen und dicht mit Zementmörtel schließen oder wahlweise mit Kabeleinführungsplatten mit einbetonierten Rohrmuffen anschließen.

Nicht benötigte Öffnungen mit Einsatzplatten schließen.
Menge: 10,000 Stk

**2.4.2.90 Trassenwarnband liefern und verlegen**
Trassenwarnband liefern und verlegen
liefern der für die Kabelanlage notwendigen und zugelassenen Trassenwarnbänder
auslegen lage- und höhengerecht
Menge: 120,000 m

##### Abschnitt 2.4.3 Masten und Leuchten

**2.4.3.10 Liefern und einbauen Straßenbeleuchtungsstandardmast Typ 2**
Feuerverzinkt nach DIN EN 40
d1 für Aufsatzleuchten 76 mm
Türausschnitt 85 x 400 mm ohne Tür
Gerätesteg mit 2 Schiebemuttern M6
2 Kabeleinführungen 50 x 150 mm
um 180° versetzt
Aufgeschweißte Stahlmanschette im
Erdübergangsbereich L 400 mm
Wandstärke 4,0 mm
hl 5000mm
Eingrabtiefe 800 mm
Konizität 10
Menge: 15,000 St

**2.4.3.20 Liefern und Montage Leuchte für LPH 5m**
Leuchte Trilux Lumega IQ 70 1350/1650/2000 LPH 5m
liefern und an gestelltem Lichtmast montieren einschl. auch elektrischer Montage und Verkabelungen.
Lichtfarbe max. 3000 K
Liefern und Montage von Kleinteilen  für Befestigungs-
und Verkabelungsarbeiten sind ebenfalls einzurechnen
Menge: 15,000 St

#### Bereich 2.5 Landschaftsgärtnerische Arbeiten

##### Abschnitt 2.5.1 Grünflächen

*Hinweis: Rasenflächen*
Katalog-Nr. Stuttgarter Leistungsbuch/LBTIEF-1/1.7.
Rasenflächen

01) Es gilt das Rasenmischungsrezept des AG und die
  Regelsaatgutmischung (RSM) der Forschungsgesellschaft
  Landschaftsentwicklung - Landschaftsbau e.V. (FLL).

*Hinweis: herstellen*
Katalog-Nr. Stuttgarter Leistungsbuch/LBTIEF-1/1.7.5.
herstellen

01) Gesondert vergütet werden: Auflockern und Planieren nach
  OZ 1.1.5.0.0.00 bzw. OZ 1.4.4.0.0.00. Fertigstellungspflege
  entspr. DIN 18917 Ziffer 6 nach OZ 1.7.4.5.0.00 und OZ
  1.7.4.7.0.00.

*Hinweis: Ansaat*
Katalog-Nr. Stuttgarter Leistungsbuch/LBTIEF-1/1.7.5.1.
Ansaat

01) Das Saatgut muss den Anforderungen der
  Regelsaatgutmischungen (RSM) entsprechen.

02) Saatgutmischungen und Saatmenge nach RSM oder
  Angaben im Leistungsverzeichnis ausbringen, flach
  einarbeiten (einigeln) und andrücken (walzen).

03) Aufmaß:
  Rasengitter- und Rasenpflasterfläche = Rasenflächen.

**2.5.1.10 Vegetationsflächen lockern durch fräsen**
Vegetationsflächen lockern alle Neigungen  bis 1:1,5
Vegetationstragschicht lockern durch fräsen, zur Herstellung
einer feinkrümeligen Oberfläche. Bearbeitungstiefe = 15 cm,
bindiger Boden, Steine ab 5 cm Durchmesser, Fremdkörper und
schwer verrottbare Pflanzenteile absammeln und durch AN
entsorgen. Inkl. anfallender Transport- und Entsorgungsgebühren.
Menge: 180,000 m²

**2.5.1.20 Ansaat Geländeneig.<=1:4 RSM 2.4**
Katalog-Nr. Stuttgarter Leistungsbuch/LBTIEF-1/1.7.5.1.2.18
Erdarbeiten
Pflanz-, Rasen- und Pflegearbeiten
Rasenflächen
herstellen
Ansaat
Geländeneigung <= 1:4, Saatgut entspr. RSM 2.4
Menge: 180,000 m²

**2.5.1.30 Boden in Vegetationsflächen einbauen d>10-30cm**
Katalog-Nr. Stuttgarter Leistungsbuch/LBTIEF-1/1.6.1.1.4.12
Erdarbeiten
Auffüllung
Boden
Flächen und Dämme
in Vegetationsflächen
in Schichten >= 10 <= 30 cm
Menge: 10,000 m³

**2.5.1.40 Freigelegte Wurzelbereiche abdecken Strohmatte*feucht halten.**
Freigelegte Wurzelbereiche während der Bauzeit gegen
Austrocknen abdecken.
Wurzelabdeckung = Strohmatte, Jute o.ä.
Abdeckung während der Bauzeit feucht halten.
* Abdeckung vor dem Verfüllen der Abgrabung
nicht aufnehmen
Menge: 50,000 m2

##### Abschnitt 2.5.2 Erdarbeiten

*Hinweis: Herrichten und Erschließen*
Katalog-Nr. Stuttgarter Leistungsbuch/LBTIEF-0/0.
Herrichten und Erschließen

01) Material aus:
      - Abbruch und
      - Freimachen des Baufeldes ist entspr. der Satzung der
  Landeshauptstadt Stuttgart zu entsorgen, bzw. nach der
  Satzung der ausschreibenden Gemeinde.

*Hinweis: Baufeld freimachen*
Katalog-Nr. Stuttgarter Leistungsbuch/LBTIEF-0/0.7.
Baufeld freimachen

01) Bäume, Wurzelstöcke und bewachsende Flächen roden
  einschl. zerschneiden, laden und zum Kompostplatz oder
  zulässigen Entsorgung abfahren, einschließlich Gebühren
  bzw. Entgelt für die Entsorgung.

50) Aufmaß:
  a) bei Bäumen Durchmesser(=D) Stamm 1,00 m über OK
  Gelände,
  b) bei Wurzelstöcken an der Schnittfläche über OK
  Gelände.

*Hinweis: Bewachsene Fläche*
Katalog-Nr. Stuttgarter Leistungsbuch/LBTIEF-0/0.7.4.
Bewachsene Fläche

01) Innerhalb geschlossener Waldflächen wird der nutzbare
  Waldbestand vor Baubeginn vom Eigentümer entfernt.

*Hinweis: Vegetation roden*
Katalog-Nr. Stuttgarter Leistungsbuch/LBTIEF-0/0.7.4.4.
Vegetation roden

01) einschließlich Wurzelstock roden.

**2.5.2.10 Vegetationen roden Bodendecker <=60cm**
Katalog-Nr. Stuttgarter Leistungsbuch/LBTIEF-0/0.7.4.4.2.10
Vorarbeiten und Allgemeine Arbeiten
Herrichten und Erschließen
Baufeld freimachen
Bewachsene Fläche
Vegetation roden
Bodendecker <= 60 cm
Menge: 10,000 m²

**2.5.2.20 Vegetationen roden Bodendecker >60-100cm**
Katalog-Nr. Stuttgarter Leistungsbuch/LBTIEF-0/0.7.4.4.2.11
Vorarbeiten und Allgemeine Arbeiten
Herrichten und Erschließen
Baufeld freimachen
Bewachsene Fläche
Vegetation roden
Bodendecker > 60 bis 100 cm
Menge: 10,000 m²

**2.5.2.30 Vegetationen roden Bodendecker >100cm**
Katalog-Nr. Stuttgarter Leistungsbuch/LBTIEF-0/0.7.4.4.2.12
Vorarbeiten und Allgemeine Arbeiten
Herrichten und Erschließen
Baufeld freimachen
Bewachsene Fläche
Vegetation roden
Bodendecker > 100 cm
Menge: 20,000 m²

#### Bereich 2.6 Entwässerung

##### Abschnitt 2.6.1 Einläufe

*Hinweis: Entwässerungs- und Versorgungsanlagen*
Katalog-Nr. Stuttgarter Leistungsbuch 12-17/LBTIEF-2/
Entwässerungs- und Versorgungsanlagen

01) Auf Anforderung sind Prüfnachweise der
  Fremdüberwachungen vorzulegen.

*Hinweis: Abläufe und Entwässerungsrinnen*
Katalog-Nr. Stuttgarter Leistungsbuch 12-17/LBTIEF-2/2.
Abläufe und Entwässerungsrinnen

01) Entwässerungsrinnen für Oberflächenwasser nach
  DIN EN 1433 und DIN V 19580 einschl. Stirnwände,
  Anschlussstücke und Rostauflager, sowie
  kraftstoffresistentem Fugenkitt zwischen den Fertigteilen.
  Einschl. Fundament aus Normalbeton C 12/15 DIN
  EN 206-1, DIN 1045-2, Expositionsklasse Frostangriff mit
  und ohne Taumittel XF2. Die Seiten der Rinnenkörper sind
  mit Beton C12/15 >= 100 mm Breite, bis 75 mm unter der
  OK der Rinnenabdeckung abzustützen. Beton oben mit
  45 Grad Neigung abschrägen. Gefälle der Rinnenkörper
  nach Regelzeichnung bzw. Ausführungsplänen.

02) Rinnenteile der OZ 2.3.2.0.0.00 und 2.3.3.0.0.00 mit Kran
  einbauen und mit Greifzug zusammenziehen.

03) Ablaufteile (Kastenrinnen):
  Rohrverbindung nach DIN EN 476, einschl.
  Geruchverschluss, Eimer, Rost und Zwischenteil, sowie
  Verschraubungen.

04) Passstücke:
  Fertigteil ablängen, einschl. Materialverlust und Mehrkosten.

50) Aufmaß:
  Stütz- und Unterbeton:
      - Nennweiten (NW) <= 300 einschließlich
      - Nennweiten > 300 nach OZ 3.7.1.1.0.00
  (Fundamentbeton) oder 4.2.2.4.00 (Unterbeton)

*Hinweis: Abläufe*
Katalog-Nr. Stuttgarter Leistungsbuch 12-17/LBTIEF-2/2.3.
Abläufe

01) Leistungen gemäß folgenden Vorschriften:
  DIN 1229, DIN 1236, DIN 4052, DIN 19571, DIN 19583,
  DIN 19584, DIN 19590, DIN 19593 und DIN 19594.

02) Fertigteile in Zementmörtel MG III. Bodenstücke Klassen A
  bis F Beton C12/15, d = 100 mm.

50) Beton wird nicht gesondert vergütet.

*Hinweis: für Straßen und Höfe*
Katalog-Nr. Stuttgarter Leistungsbuch 12-17/LBTIEF-2/2.3.7.

*Hinweis: für Aufsätze Kl. C 250 bis F 900*
Katalog-Nr. Stuttgarter Leistungsbuch 12-17/LBTIEF-2/2.3.7.1.
für Aufsätze Kl. C 250 bis F 900

01) gem. DIN 4052.

**2.6.1.10 Boden 1a für Ablauf, C250-F900, DN 150**
Katalog-Nr. Stuttgarter Leistungsbuch 12-17/LBTIEF-2/2.3.7.1.2. 2
Entwässerungs- und Versorgungsanlagen
Abläufe und Entwässerungsrinnen
Abläufe
für Straßen und Höfe
für Aufsätze Kl. C 250 bis F 900
Boden 1a DN 150
Menge: 3,000 St

**2.6.1.20 Schaft 5c für Ablauf, C250-F900, h=195mm**
Katalog-Nr. Stuttgarter Leistungsbuch 12-17/LBTIEF-2/2.3.7.1.2.16
Entwässerungs- und Versorgungsanlagen
Abläufe und Entwässerungsrinnen
Abläufe
für Straßen und Höfe
für Aufsätze Kl. C 250 bis F 900
Schaft 5c, h = 195 mm
Menge: 3,000 St

**2.6.1.30 Schaft 5d für Ablauf, C250-F900, h=570mm**
Katalog-Nr. Stuttgarter Leistungsbuch 12-17/LBTIEF-2/2.3.7.1.2.18
Entwässerungs- und Versorgungsanlagen
Abläufe und Entwässerungsrinnen
Abläufe
für Straßen und Höfe
für Aufsätze Kl. C 250 bis F 900
Schaft 5d, h = 570 mm
Menge: 3,000 St

**2.6.1.40 Eimer A4 verzinkt,**
Katalog-Nr. Stuttgarter Leistungsbuch 12-17/LBTIEF-2/2.3.7.1.2.30
Entwässerungs- und Versorgungsanlagen
Abläufe und Entwässerungsrinnen
Abläufe
für Straßen und Höfe
für Aufsätze Kl. C 250 bis F 900
Eimer A4 verzinkt,
Menge: 3,000 St

**2.6.1.50 Aufsätze Pultform, Gusseisen, 300x500**
Aufsatz Klasse D 400
Kennmaß 300 x 500 mm,
in Pultform mit Scharnier
hochziehbarer geschlossener Rahmen aus Gusseisen mit Eimerauflage
Rahmenhöhe 140 mm,
Einlaufquerschnitt 616 (773) cm².
Rahmen aus Gusseisen
Rost aus Gusseisen mit dämpfender Einlage und Scharnier,
Schlitzweite 34,5 mm
Entsprechend DIN EN 124 / DIN 1229 und gemäß den Anforderungen der Gütesicherung nach RAL-GZ 692
MEIERGUSS Art.- Nr. 204547
Menge: 3,000 St

##### Abschnitt 2.6.2 Drainage

*Hinweis: Entwässerungs- und Versorgungsanlagen*
Katalog-Nr. Stuttgarter Leistungsbuch 12-17/LBTIEF-2/
Entwässerungs- und Versorgungsanlagen

01) Auf Anforderung sind Prüfnachweise der
  Fremdüberwachungen vorzulegen.

*Hinweis: Wasserhaltung, Dränagen und Brunnenbau*
Katalog-Nr. Stuttgarter Leistungsbuch 12-17/LBTIEF-2/2.

*Hinweis: Dränagen aus PVC-U*
Katalog-Nr. Stuttgarter Leistungsbuch 12-17/LBTIEF-2/2.1.

*Hinweis: Teilsickerrohr C 2, PVC-U*
Katalog-Nr. Stuttgarter Leistungsbuch 12-17/LBTIEF-2/2.1.4.
Teilsickerrohr C 2, PVC-U

01) Dränleitung aus Kunststoff-Teilsickerrohr, Typ C 2,
  PVC-U DIN 4262-1, einschl. Muffen und angeformter Muffen.

*Hinweis: Bögen*
Katalog-Nr. Stuttgarter Leistungsbuch 12-17/LBTIEF-2/2.1.4.2.
Bögen

01) 45 und 90 Grad

**2.6.2.10 Bogen, PVC-U-Teilsickerrohr C2, DN 160, SN 4**
Katalog-Nr. Stuttgarter Leistungsbuch 12-17/LBTIEF-2/2.1.4.2.3.16
Entwässerungs- und Versorgungsanlagen
Wasserhaltung, Dränagen und Brunnenbau
Dränagen aus PVC-U
Teilsickerrohr C 2, PVC-U
Bögen
DN 160, SN 4
Menge: 10,000 St

**2.6.2.20 Verschluss, PVC-U-Teilsickerrohr C2, DN 160**
Katalog-Nr. Stuttgarter Leistungsbuch 12-17/LBTIEF-2/2.1.4.2.4.16
Entwässerungs- und Versorgungsanlagen
Wasserhaltung, Dränagen und Brunnenbau
Dränagen aus PVC-U
Teilsickerrohr C 2, PVC-U
Verschlussstücke
DN 160
Menge: 10,000 St

**2.6.2.30 Sickerung Planumsentwässerung einschl. Erdarbeiten**
Sickerung Planumsentwässerung DN 160 herstellen:
Graben 35 x 45 cm herstellen,
Verlegen von PVC Teilsickerrohr DN 160
nach DIN 4262-1 Typ C2 Form E einschl. Formstücke
Auflager nach DIN 1610 in gewachsenem Boden herstellen,
Verfüllen des Sickergrabens mit KFT-Material 0/45
Verdrängten Boden laden und abfahren. Transport- und Entsorgungskosten sind einzurechnen.
Menge: 300,000 m

#### Bereich 2.7 Entsorgung

##### Abschnitt 2.7.1 Entsorgung

*Hinweis: Hinweis Entsorgung Asphalt*
Die Entsorgung von teerfreiem Asphalt < 25 mg/kg PAK
gemäß der RuVA-StB Ausgabe 2001/Fassung 2005
ist in den Ausbaupositionen mit enthalten.

*Hinweis: Container vorhalten*
Katalog-Nr. Stuttgarter Leistungsbuch/LBTIEF-1/1.2.9.4.
Container vorhalten

01) Entsorgung nach OZ 1.2.9.2.0.00

02) Vorhalten nach Weisung des AG

*Hinweis: Hinweis Entsorgung*
Bei der Entsorgung von belasteten Materialien sind alle gültigen gesetzlichen Grundlagen wie das Kreislaufwirtschaftsgesetz(KrWG), die Deponieverordnung (DepV), die VwV Boden, die Abfallverzeichnisverordnung (AVV), die Handlungshilfe für die Entscheidungen über die Ablagerbarkeit PAK-, MKW-, BTEX-, LHKW-, PCB-, PCDD/F- und herbizidhaltiger Abfälle auf Deponien, der Leitfaden zum Umgang mit teerhaltigem Straßenaufbruch des Ministeriums für Umwelt, Naturschutz und Verkehr und die Verordnung über Nachweisführung bei der Entsorgung von Abfällen (NNachwV) in der jeweils gültigen Fassung zu beachten. Die Aufzählung erhebt keinen Anspruch auf Vollständigkeit.

Weiterhin wird darauf hingewiesen, dass ab 01.02.2011das elektronische Nachweisverfahren (eANV)  verbindlich anzuwenden ist.

Der AN hat ein Entsorgungskonzept vorzulegen, in dem die vorgesehenen Entsorgungswege nachvollziehbar dargestellt sind.

Über die Entsorgung hinaus hat der AN bei der Entsorgung die Aufgaben des Abfallerzeugers, insbesondere die Nachweis- und Registerführung zu übernehmen und die hieraus entstehenden Aufwendungen in die Einheitspreise einzukalkulieren. Eine Weiterdelegation der Aufgaben an einen fachlich geeigneten externen Dritten (z.B. Ing.Büro) ist grundsätzlich möglich.

Mit Beendigung der Maßnahme ist dem AG eine lückenlose Dokumentation über die entsorgten Materialien zu übergeben.

Das gesamte auszubauende Material ist auszubauen und zur Beprobung nach  MantelV/DepV  nach Vorgaben eines vom AN beauftragten Gutachters vor der  vorgesehenen Entsorgung
auf eine Zwischenlagerfläche nach Wahl AN zu transportieren,abzuladen und.zu separieren. Für die  Entsorgung bezw Wiedereinbau sind Haufwerke zu bilden.

Die Beprobung ist durch den AN zu beauftragen
Kosten sind in die Einheitspreise einzurechnen.

Bis zur Vorlage der Analytik sind nach Probenahme mindestens 4  Arbeitstage einzuplanen

Haufwerke sind zu unterhalten und abzuplanen. Auch dies ist in die Positionen einzurechnen..

Transport zum Zwischenlager sind in den Leistungspositionen enthalten und entsprechend einzukalkulieren.

Am Zwischenlager ist ein Bagger zum Laden und separieren vorzuhalten, diese Vorhaltezeiten werden nicht gesondert vergütet.

**2.7.1.10 Zwischentransport zum Zwischenlager AN**
Zwischentransport ,abladen und separieren von Aushubmaterial
jeglicher Art (Boden,Schotter,Teerhaltiger Schotter,Auffüllungen,Betonabbruch,
Mauerwerksabbruch,Teerhaltiger Asphaltoberbau,Teerfreier Asphaltoberbau)
auf Zwischenlager nach Wahl AN
einschl.zu späterem Zeitpunkt
wieder laden für  Entsorgung oder für Wiedereinbau
wenn Analytik vorliegt
Ebenfalls einzurechnen ist die vorschriftsmäßige Vorbereitung der Zwischenlagerfläche entsprechend den vom AN beauftragten Geologen.
Siehe dazu auch die Hinweise im Gewerk Entsorgung
Menge: 600,000 m³

**2.7.1.20 Entsorgung Mutterboden <= BM-0***
Entsorgung  Mutterbodenmaterial,
Zuordnungsklasse <= BM-0*
Einstufung anhand Parameterumfang gem. MantelV.

Entsorgungsnachweise u.ä. nach den gesetzlichen
Bestimmungen.

Sämtliche Aufwände einschl. Selektierung auf der Zwischenlagerfläche sowie Transport und Verwertungskosten sind einzurechnen.

Nachweis der Entsorgung über Wiegescheine bei der
Annahmestelle.
Für die Abrechnung sind zwingend Lieferscheine für die abgefahrenen Mengen vorzulegen.
Ohne Vorlage von Wiegescheinen wird diese Position nicht vergütet
Menge: 50,000 t

**2.7.1.30 Entsorgung Bodenmaterial <= BM-0***
Entsorgung Bodenmaterial,
Zuordnungsklasse  <= BM-0*
Einstufung anhand Parameterumfang gem. ManteV.

Entsorgungsnachweise u.ä. nach den gesetzlichen
Bestimmungen.

Sämtliche Aufwände einschl. Selektierung auf der Zwischenlagerfläche sowie Transport und Verwertungskosten sind einzurechnen.

Nachweis der Entsorgung über Wiegescheine bei der
Annahmestelle.
Für die Abrechnung sind zwingend Lieferscheine für die abgefahrenen Mengen vorzulegen.
Ohne Vorlage von Wiegescheinen wird diese Position nicht vergütet
Menge: 400,000 t

**2.7.1.40 Entsorgung Bodenmaterial <= BM-F3**
Entsorgung Bodenmaterial,
Zuordnungsklasse  <= BM-0*
Einstufung anhand Parameterumfang gem. ManteV.

Entsorgungsnachweise u.ä. nach den gesetzlichen
Bestimmungen.

Sämtliche Aufwände einschl. Selektierung auf der Zwischenlagerfläche sowie Transport und Verwertungskosten sind einzurechnen.

Nachweis der Entsorgung über Wiegescheine bei der
Annahmestelle.
Für die Abrechnung sind zwingend Lieferscheine für die abgefahrenen Mengen vorzulegen.
Ohne Vorlage von Wiegescheinen wird diese Position nicht vergütet
Menge: 200,000 t

**2.7.1.50 Entsorgung Schotter-/Auffüllmaterial <= RC-1**
Entsorgung Auffüll-/Schottermaterial, mineralischer Bauschutt,
Zuordnungswerte nach DepV  <= RC-1

Entsorgungsnachweise u.ä. nach den gesetzlichen
Bestimmungen.

Sämtliche Aufwände einschl. Selektierung auf der AN-Zwischenlagerfläche sowie Transport und Verwertungskosten sind einzurechnen.

Nachweis der Entsorgung über Wiegescheine bei der
Annahmestelle.
Menge: 200,000 t

**2.7.1.60 Entsorgung Schotter-/Auffüllmaterial <= RC-3**
Entsorgung Auffüll-/Schottermaterial, mineralischer Bauschutt,
Zuordnungswerte nach DepV  <= RC-3

Entsorgungsnachweise u.ä. nach den gesetzlichen
Bestimmungen.

Sämtliche Aufwände einschl. Selektierung auf der AN-Zwischenlagerfläche sowie Transport und Verwertungskosten sind einzurechnen.

Nachweis der Entsorgung über Wiegescheine bei der
Annahmestelle.
Menge: 30,000 t

**2.7.1.70 Abfuhr+Entsorg. mineral. Abfall DK I**
Abfuhr und Entsorgung von mineralischem Abfall der
Deponieklasse I
Einstufung anhand Parameterumfang gem. MantelV.

Entsorgungsnachweise u.ä. nach den gesetzlichen
Bestimmungen.

Sämtliche Aufwände einschl. Selektierung auf der AN-Zwischenlagerfläche sowie Transport und Verwertungskosten sind einzurechnen.

Nachweis der Entsorgung über Wiegescheine bei der
Annahmestelle.
Menge: 200,000 t

**2.7.1.80 Abfuhr+Entsorg. mineral. Abfall DK II**
Abfuhr und Entsorgung von mineralischem Abfall der
Deponieklasse II
Einstufung anhand Parameterumfang gem. MantelV.

Entsorgungsnachweise u.ä. nach den gesetzlichen
Bestimmungen.

Sämtliche Aufwände einschl. Selektierung auf der AN-Zwischenlagerfläche sowie Transport und Verwertungskosten sind einzurechnen.

Nachweis der Entsorgung über Wiegescheine bei der
Annahmestelle.
Menge: 300,000 t

**2.7.1.90 Abfuhr+Entsorg.teerhalt.Str.aufbr.>500-2000mg/kgTM DKII**
Abfuhr und Entsorgung von teerhaltigem Straßenaufbruch mit PAKG enthalten > 500-2000 mg/kg T

Einstufung anhand Parameterumfang gem. ManteV.

Entsorgungsnachweise u.ä. nach den gesetzlichen
Bestimmungen.

Sämtliche Aufwände einschl. Selektierung auf der Zwischenlagerfläche sowie Transport und Verwertungskosten sind einzurechnen.

Nachweis der Entsorgung über Wiegescheine bei der
Annahmestelle.
Für die Abrechnung sind zwingend Lieferscheine für die abgefahrenen Mengen vorzulegen.
Ohne Vorlage von Wiegescheinen wird diese Position nicht vergütet
Menge: 120,000 t

#### Bereich 2.8 Andere Leitungsträger

*Hinweis: 01) Einschl. An- und Rücktransport jeder Kabeltrommel*
01) Einschl. An- und Rücktransport jeder Kabeltrommel
von der Lagerstelle an die Verlegestelle, Aufstellen
der Trommel, Abrollen und Ausziehen der Kabel,
Ausrichten im Kabelgraben, bündeln (bei
Einleiterkabeln), Abdichten der abgeschnittenen
Kabelenden einschl. Bereitstellen von Winden, Böcken,
Kabelrollen und Kabelstrümpfen. Kabel und Kabelbinder
werden vom AG ab Lager bereitgestellt. Das vom AG
bereitgestellte Material kann im Lager der Stadtwerke
Sindelfingen GmbH in der Rudolf-Harbig-Straße 3
abgeholt werden:

02) Der Kabelanhänger ist vom Auftragnehmer zu stellen
bzw. in die Einheitspreise mit einzukalkuklieren.

##### Abschnitt 2.8.1 Kabelverteilerschränke

**2.8.1.10 Kabelverteilerschrank aufstellen**
01) alle Größen.

02) einschl. Unterbau und Montage.

03) Beton wird nicht gesondert vergütet.
Menge: 1,000 Stck

**2.8.1.20 Kabelverteilerschrank versetzen**
01) alle Größen.

02) einschl. Unterbau und Montage.

03) Beton wird nicht gesondert vergütet.

04) wird ab Lager des AG bereitgestellt.
Menge: 1,000 Stck

##### Abschnitt 2.8.2 Steuerkabel

*Hinweis: 01) Die Kabel sind mit einer geeigneten und geprüften*
01) Die Kabel sind mit einer geeigneten und geprüften
 Kabelzugwinde zu verlegen. Es ist ein Zugprotokoll
anzufertigen mit Angabe der Kabelzuglänge und der
aufgetretener Belastung je Meter.

02) Es sind in ausreichender Zahl Kabelrollen bzw.
Umlenkrollen  anzuordnen. Vor Verlegebeginn hat eine
Abnahme mit dem AG zu erfolgen.

03) Kabel sind im Kabelgraben oder im Graben der
Versorgungsleitungen zu verlegen. Mit der Gasleitung
verlegte KKS-Kabel werden wie Steuerkabel vergütet.

**2.8.2.10 Steuerkabel in Kabelgraben verlegen**
01) Bis 50 DA.

02) Vom AG ab Lager auf Trommeln bereitgestellt
Menge: 10,000 m

**2.8.2.20 Zulage für das Einziehen von Steuerkabel in die Leerrohre**
01) alle Größen
Menge: 10,000 m

##### Abschnitt 2.8.3 Kabelverlegearbeiten Niederspannung

*Hinweis: 01) Die Kabel sind mit einer geeigneten und geprüften*
01) Die Kabel sind mit einer geeigneten und geprüften
Kabelzugwinde oder von Hand zu verlegen. Es ist ein
Zugprotokoll anzufertigen mit Angabe der Kabelzuglänge
und der aufgetretener Belastung je Meter.

02) Es sind in ausreichender Zahl Kabelrollen bzw.
Umlenkrollen anzuordnen. Vor Verlegebeginn hat eine
Abnahme mit dem AG zu erfolgen.

**2.8.3.10 1 KV-Kabel NAYY (4 x 50 mm²) in Kabelgraben verlegen**
01) Aussendurchmesser: 28 mm
  Gewicht/m = 2,3 kg

02) Vom AG ab Lager auf Trommeln bereitgestellt
Menge: 10,000 m

**2.8.3.20 1 KV-Kabel NAYY (4 x 150 mm²) in Kabelgraben verlegen**
01) Außendurchmesser: 45 mm
  Gewicht/m = 6,5 kg

02) Vom AG ab Lager auf Trommeln bereitgestellt
Menge: 10,000 m

**2.8.3.30 Zulage für das Einziehen der Niederspannungskabel in die Leerrohre**
01) alle Größen
Menge: 10,000 m

##### Abschnitt 2.8.4 Kabelschutzrohre

*Hinweis: 01) einschl. Abstandhalter im Abstand von mindestens*
01) einschl. Abstandhalter im Abstand von mindestens
2,00 m.

02) Besonders hingewiesen wird auf DIN 8061 und DIN
8062.

03) Mit angeformter Klebemuffe oder Steckmuffen mit
Postprüfzeichen des Zentralamtes Darmstadt FTZ 736 531
TV 1 Blatt 1 bzw. bei Doppelmuffen Blatt 7. Gerade
Rohre, Formstücke und Verbindungen auf den
vorbereiteten Untergrund, einschl. Ablängen,
Rohrkalibrierung.

04) Die Leerrohre werden im Kabelgraben verlegt.

**2.8.4.10 PVC-Rohre liefern und verlegen, Rohr DN 110**
Menge: 200,000 m

**2.8.4.20 Verschlußdeckel liefern und anbringen DN 110 und DN 160**
Menge: 4,000 Stck

**2.8.4.30 Zulage für Langbogen bis DN 110**
Menge: 2,000 Stck

**2.8.4.40 Kabelschutzrohre aus PE-HD in Zellenbauweise verlegen, bis DN 110**
01) Ringbund, Bereitstellung ab Lager SWS.

02) entsprechend den Gewerken zugeordneten Farben; gelb
(Gas), rot (Strom), blau (Wasser) und TK (schwarz).
Menge: 10,000 m

#### Bereich 2.9 Ingenieurbauwerke

##### Abschnitt 2.9.1 Wurzelbrücken

*Hinweis: Ingenieurbauwerke*
Katalog-Nr. Stuttgarter Leistungsbuch/LBTIEF-4/
Ingenieurbauwerke

01) Anforderungen an die Abmaße für
  Bauwerksabmessungen nach DIN 18202.
  Ebenheitstoleranzen: Tabelle 1,  Zeile
  allgemein,  1
  Brücken- und Stadtbahnbau
      - allgemein,  2
      - bei Spannbeton, Pfeiler, Flächen,  2
      - Bauteile am Lichtraum, senkrecht,  3
      - Bauteile am Lichtraum, waagrecht,  6
      - Klärwerke, Laufflächen für Räumer,  4
      - Fahrbahntafeln, Kappen, ZTV-ING

02) Abkürzungen:
  l = 1. Abmessung in der Regel = Länge
  auch als "a" bezeichnet.
  b = 2. Abmessung in der Regel = Breite
  d = Dicke (im Text, sonst Tag)
  wd = Wanddicke
  h = Höhe (im Text, sonst Stunde)
  t = Tiefe (z.B. Schlitze und Nischen)

03) Winkelabmessungen: ° oder Grad = Altgrad)

04) Definitionen:
  Decken (Sohlen) / Wand:
  Decken: waagrecht bis 45°geneigt,
  Wände: lotrecht bis > 45°geneigt,
  Stützen, Treppen, Träger usw. entsprechend.
  Wand - Stütze (Pfeiler):
      - Rechteckstütze b/l = 1/< 3
      - Stütze mit beliebigen bzw. veränderlichen
  Querschnitt: b = mittlere Breite,
  l = mittlere Länge,
  h = mittlere Höhe,
  in halber Höhe gemessen.
  Balken:
      - Unter- und Überzüge, Träger, Auflagerbänke,
  Pfahlkopfbankette, Konsolenköpfe, Gurte. Abweichung von
  der Waag- bzw. Lotrechten
      1. waagrecht bzw. senkrecht:
  <= 5° <= 0,0875:1, <= 8,75%
      2. leicht geneigt:
  > 5 bis 20°, <= 0,3640:1, <= 36,40%
      3. stark geneigt:
  > 20 bis 45°, = 1,0000:1, = 100,00%
  waagrecht = horizontal,
  lotrecht  = vertikal,
  senkrecht = rechtwinklig zu einer auch geneigten Ebene,
  gekrümmt = kreisförmig in der Draufsicht,
  polygonal = Vieleck in der Draufsicht.

50) Gesondert vergütet werden
      - Arbeiten in geschlossenen Räumen mit Öffnungen
  <=  5,0m².

**2.9.1.10 WKP Werkzeichnung**
*** Pauschalposition
projektbezogene Konstruktionszeichnung zur Freigabe vor
Produktion
Menge: 1,000 psch

**2.9.1.20 Wurzelbrücke dynamische Belastung**
Wurzelbrücke befahrbar bis 30 kN dynamisch
Wurzelbrücke aus feuerverzinktem Stahl.
Außenabmessungen: Nach Unterlagen des AG cm
befahrbar bis 30 kN dynamische Radlast d.h. im überbauten Zustand (Pflaster, Asphalt, o.Ä.) für einen Bremsvorgang eines 7,5 Tonnen schweren Fahrzeuges von 80km/h auf 0km/h innerhalb 2 Sekunden ausgelegt
Bestehend aus:
höhenverstellbaren Schraubfundamenten aus feuerverzinktem Stahl
Speziallängsträger aus feuerverzinktem Stahl 75x180 mm
Gittermodule aus feuerverzinktem Gitterrost

Maximale Höhe des Systems: 75 mm (ab Unterkante Stahlträger, bis Oberkante Gittermodul) zur Vermeidung von hohen Aufbauten auf dem Wurzelwerk
Eingriff in den bestehenden Wurzelraum ist durch geringe Anzahl an Schraubfundamenten sehr gering zu halten (ca. 1 Schraubfundament pro 2 m²)
Kein Ausschachten des Wurzelraums
Schraubfundamente sind höhenverstellbar zur Schaffung oder zum Ausgleich von Gefälle
Flexible Positionierung der Schraubfundamente, um Wurzelbeschädigung zu vermeiden
Alle Teile komplett feuerverzinkt inkl. Befestigungsmaterial
Durch Fachpersonal vom Hersteller einzubauen
Spezial- Längsträgern aus feuerverzinktem T- bzw. L- Stahl
Für das System muss eine schriftliche Garantie auf die Belastbarkeit sowie eine Lebensdauer von 25 Jahren vorliegen.
Abdeckung mit GeoGitter GLGN und Überbauung der Wurzelbrücke erfolgt durch das beauftragte Bauunternehmen
*inkl. Lieferung, Einbau und Montage
*Erschwernise, Handarbeit und Kleinmaschineneinsatz sind einzukalkulieren.

Systemaufbau Greenleaf ArborGrid Wurzelbrücke oder Vergleichbar
Menge: 700,000 m2

**2.9.1.30 AK70AG Asphaltanschlag (Längsseiten)**
Asphaltanschlag liefern und montieren

Höhe: 70mm, Breite: 70mm, Länge pro
Stück: 2,5m;
starre Ausführung
inkl. Verbinder und Befestigungsmittel
Stk enthält 1 Stk
Gewicht: 3,7500 kg / 825,0000 kg

 Asphaltanschlag zur Kopplung an Wurzelbrücken Typ "Greenleaf AborGrid" mittels Schraubbefestigung oder Vergleichbar

inkl. alle Befestigungsmaterialen
Menge: 220,000 Stk

#### Bereich 2.10 Fahrradzählstelle batteriebetrieben (ohne Display)

##### Abschnitt 2.10.1 Aufbau Dauerzählstelle Rad

**2.10.1.10 Zählgerät/-technik liefern und einbauen**
*** Pauschalposition
Zähltechnik Dauerzählstelle Rad liefern, einbauen und
anschließen. Lieferung aller erforderlichen Komponenten für
eine betriebsbereite Dauerzählstelle gemäß zugehörigem Standortblatt.

- Erfassung von Radfahrern im Mischverkehr mit Fußgängern
- die Erfassung der Geschwindigkeit muss möglich sein
- Messpräzision wie in Baubeschreibung definiert.
- Speicherung der Daten in 15-minütigen Intervallen.
- Speicherkapazität der Zähldaten im Zählgerät mindestens 18 Monate.
- Datenpufferung bei Ausfall der Stromversorgung.
- Datenübertragung vom Zählgerät zum Server des AN.
- Automatische Datenübertragung alle 24 Stunden per Mobilfunk-Modem.
- Automatischer Alarmierungsservice bei fehlenden oder extremen Daten.
- Zähltechnik in Schacht.
- Mit Induktionsschleifendetektoren zum Anschluss von Erfassungsschleifen
  für richtungsabhängige Auswertung in einem Messquerschnitt
- Anschlussklemmen für erforderliche Anzahl Induktivschleifen.
- Mobilfunk-Modem inkl. SIM-Karte integriert im Zählgerät.
- Bluetooth-Schnittstelle zur Liveanzeige der Zählung und zur Konfiguration.
- Stromversorgung über stationären Energiespeicher Mindestlaufzeit 1 Jahr
- Optional muss der Anschluss
- Einrichtung einer Auswerteplattform.
Die erforderliche Hard- und Software zur Funktionsüberwachung, Datenhaltung, Archivierung,
Datenauswertung und Weitergabe der Verkehrsdaten einschl. Datenfernübertragung
hat der Bieter in den Grundpreis des Zählgerätes einzurechnen.
Eine gesonderte Vergütung erfolgt nicht.
Beschaffenheit und Funktionsumfang ansonsten gemäß
Baubeschreibung und Standortblatt.
Messquerschnitt
Messquerschnitt mit Induktivschleifen nach Herstellerangaben im 4,00m breiten Radweg
Es müssen zwei nebeneinander fahrende Radfahrer getrennt erfasst
werden, mit Richtungsauswertung.
- Oberflächenbefestigung: Asphalt oder Pflaster
Eine Veränderung der Oberflächenbeschaffenheit bei Pflaster ist nicht zulässig.
Die Lieferung der Schleifen ist in die Einheitspreise einzurechnen.
Die Schleifendrähte sind direkt in einen Schacht einzuführen und an das System angeschlossen werden
Die vom Hersteller angegebenen max. Zuleitungslängen sind zu
berücksichtigen.
Datenbereitstellung/Datenübertragung/Auswerteplattform
Ersteinrichtung Datenbereitstellung/ Datenübertragung/
Auswerteplattform laut "Anforderungen Dauerzählstelle für den Radverkehr"
Menge: 1,000 psch

#### Bereich 2.11 Sonstiges

##### Abschnitt 2.11.1 Reparaturstation

**2.11.1.10 Reparaturstation Fundament einbauen**
Fundament für Reparaturstation Fabrikat Fa. Ibombo Modell PRS-Scandic:  0,8mx0,8 herstellen

Ortbeton für Reparaturstation
C 25/30(LP); XC3,XD1,XF2
DIN EN 206-1, DIN 1045-2,
Einschl. erforderlicher Schalung und konstruktiver Bewehrung
Befestigung nach Vorgabe Hersteller. Inkl. aller Nebenarbeiten
wie Erdarbeiten
Menge: 1,000 Stk

##### Abschnitt 2.11.2 Taglohnarbeiten

*Hinweis: H I N W E I S T E X T*
H I N W E I S T E X T
Stundenlohnarbeiten müssen vom AG genehmigt
werden.
Für die Arbeitskräfte wird ein Verrechnungssatz
angeboten, der sämtliche Aufwendungen enthält,
insbesondere mit Zuschlägen für Gemeinkosten,
Sozialkassenbeiträgen, Vermögenswirksame Leistungen, Winterbauumlage sowie Gehaltsnebenkosten. Nicht einzurechnen sind Zuschläge für
Nacht-, Sonn-, und Feiertagsarbeit. Polierstunden werden nicht gesondert vergütet.
Für die Geräte wird ein Verrechnungssatz angeboten, der sämtliche Aufwendungen für den
Einsatz enthält, insbesondere Gerätevorhalte-
und Betriebsstoffkosten sowie sämtliche Zu-
schläge. Der Verrechnungssatz gilt für das
zum Zeitpunkt des Abrufes einsatzbereit auf
der Baustelle befindliche Gerät. Abgerechent
wird nach tatsächlich geleisteten Arbeitsstunden.
Die Verrechnungssätze gelten unabhängig von
der Anzahl der abgerechneten Stunden.

**2.11.2.10 (V 1)Verrechnungssatz fuer Arbeitskraft BFA**
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Baufacharbeiter (Berufsgruppe V 1).
Menge: 5,000 h

**2.11.2.20 Verrechnungssatz fuer Baugeraet Bagger bis 0,4 m3**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger bis 0,4 m3.
Menge: 5,000 h

**2.11.2.30 Verrechnungssatz fuer Baugeraet Bagger 0,4-1,0 m3**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger ueber 0,4 bis 1,0 m3.
Menge: 5,000 h

**2.11.2.40 Verrechnungssatz fuer Baugeraet Frontl.L - 45 kW**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Frontlader, luftbereift bis 45 kW.
Menge: 5,000 h

**2.11.2.50 Verrechnungssatz fuer Baugeraet Frosch 0,5 t**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Explosionsstampfer ca. 0,5 t.
Menge: 5,000 h

**2.11.2.60 Verrechnungssatz fuer Baugeraet Ruettl.bis 0,75 t**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) bis 0,75 t.
Menge: 5,000 h

**2.11.2.70 Verrechnungssatz fuer Baugeraet Kompr. 5-10 m3**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Kompressor ueber 5 bis 10 m3/min.
Menge: 5,000 h

**2.11.2.80 Verrechnungssatz fuer Baugeraet Bohrh. bis 20 kg**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bohr- oder Abbauhammer bis 20 kg.
Menge: 5,000 h

**2.11.2.90 Verrechnungssatz fuer Baugeraet A-Schneidgeraet**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Autogenes Schneidgeraet mit Brenner.
Menge: 5,000 h

**2.11.2.100 Verrechnungssatz fuer Baugeraet Tragb.Schneidger.**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Flex mit Hartmetallscheibe.
Menge: 5,000 h

**2.11.2.110 Verrechnungssatz fuer LKW LKW 3,5 t**
StL-Nr. 861019200100
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
LKW, ca. 3,5 t Nutzlast.
Menge: 5,000 h

**2.11.2.120 Verrechnungssatz fuer LKW LKW-Kipper 12 t**
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
LKW-Kipper, ca. 12 t Nutzlast.
Menge: 5,000 h

**2.11.2.130 Beton C12/15**
Menge: 5,000 m³

### Trasse 3 Markierungsarbeiten

#### Bereich 3.1 Markierung

*Hinweis: Verkehrswege und Freianlagen*
Katalog-Nr. Stuttgarter Leistungsbuch 12-17/LBTIEF-3/
Verkehrswege und Freianlagen

01) Besonders hingewiesen wird auf:
  Veröffentlichungen der Forschungsgesellschaft
  für Straßen- und Verkehrswesen.

02) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Verkehrseinrichtungen*
Katalog-Nr. Stuttgarter Leistungsbuch 12-17/LBTIEF-3/3.

*Hinweis: Markierungen*
Katalog-Nr. Stuttgarter Leistungsbuch 12-17/LBTIEF-3/3.8.
Markierungen

01) Entsprechend den "Technischen Lieferbedingungen für
  Markierungsmaterialien" (TL M 06) und den "Technischen
  Prüfbedingungen für Markierungssysteme und -elemente"
  (TP-M).

02) Besonders hingewiesen wird auf folgende FGSV
  Regelwerke:
      - Richtlinien für Markierung von Straßen
  RMS Teil 1 (RMS-1), Abmessungen und geometrische
  Anordnung von Markierungszeichen.
      - Richtlinien für die Markierung von Straßen
  RMS Teil 2 (RMS-2), Anwendung von
  Fahrbahnmarkierungen.

03) Markierungssysteme Typ I oder II gemäß ZTV M 02,
  Farbe weiß, Überrollbarkeitsklasse T 2, Verkehrsklasse P 6,
  auf Verkehrsflächen.

04) Für Agglomerate gilt:
  Die durchschnittliche rechnerische Schichtdicke
  muss 2 - 3 mm (ohne Nachstreumittel) betragen.
      - bei 60 % bedeckter Fläche (+/- 10 %)
      - und einem Materialverbrauch von
  1,2 - 1,8 Liter/m² oder 2,2 - 3,3 kg/m².

05) Einfache Pfeile sind:
  Geradeaus, links ab, rechts ab,
  nach links wechseln, nach rechts wechseln
  und Vorankündigungspfeil.

  Kombinierte Pfeile sind:
  Geradeaus und links ab, geradeaus und rechts ab, links und
  rechts ab.

  Quer- und Längsmarkierung, Linien durchgehend
  und unterbrochen.

50) Aufmaß:
  Bei Doppelstrichen wird jeder Strich für
  sich gemessen.

51) Abgerechnet werden nur die markierten Flächen.

90) Ausschreibungshinweis, nicht Vertragsbestandteil:
  Nach RMS-2 sind:
  Pfeile 5 m lang, Buchstaben und Ziffern 4 m lang.
  Abweichende Längen im Zusatztext angeben.

  Bei Buchstaben und Ziffern, Symbolen und Piktogrammen,
  die Größe im Zusatztext angeben.

91) Ausschreibungshinweis, nicht Vertragsbestandteil:
  Markierungssysteme des Typs I sind herkömmliche
  Markierungen, deren Oberflächen in der Regel
  glatt ausgebildet sind und die keine erhöhte
  Nachtsichtbarkeit bei Nässe aufweisen.

  Markierungssysteme des Typs II sind Markierungen mit
  erhöhter Nachtsichtbarkeit bei Nässe.

92) Ausschreibungshinweis, nicht Vertragsbestandteil:
  Bei Erfordernis der Verkehrsklasse P7 ist diese im
  Zusatztext anzugeben.

*Hinweis: Vorarbeiten*
Katalog-Nr. Stuttgarter Leistungsbuch 12-17/LBTIEF-3/3.8.2.

##### Abschnitt 3.1.1 Rotmarkierung

*Hinweis: Dauerhafte Markierungen*
Katalog-Nr. Stuttgarter Leistungsbuch 12-17/LBTIEF-3/3.8.2.

*Hinweis: Haftgrund auftragen*
Katalog-Nr. Stuttgarter Leistungsbuch 12-17/LBTIEF-3/3.8.2.1.
Haftgrund auftragen

01) Vor dem Aufbringen von Markierungen.

**3.1.1.10 Markierungen Untergrund trocknen**
Katalog-Nr. Stuttgarter Leistungsbuch 12-17/LBTIEF-3/3.8.2.1.1.10
Verkehrswege und Freianlagen
Verkehrseinrichtungen
Markierungen
Vorarbeiten
Untergrund trocknen
Trocknen
Menge: 480,000 m²

**3.1.1.20 Markierungen Untergrund reinigen mit Saugkehrwagen**
Katalog-Nr. Stuttgarter Leistungsbuch/LBTIEF-3/3.8.2.1.3.11
Verkehrswege und Freianlagen
Verkehrseinrichtungen
Markierungen
Vorarbeiten
Untergrund reinigen
mit Saugkehrwagen
Menge: 480,000 m²

**3.1.1.30 Markierungen Haftgrund auftragen**
Katalog-Nr. Stuttgarter Leistungsbuch 12-17/LBTIEF-3/3.8.2.1.2.10
Verkehrswege und Freianlagen
Verkehrseinrichtungen
Markierungen
Vorarbeiten
Haftgrund auftragen
Haftgrund auftragen
Menge: 480,000 m²

**3.1.1.40 Dauer Farben Kaltplastik Fläche**
Verkehrswege und Freianlagen
Verkehrseinrichtungen
Markierungen
Dauerhafte Markierungen
Farben Kaltplastik
Farbe Verkehrsrot RAL 3020
Fläche nach Unterlagen des AG
Menge: 480,000 m2

##### Abschnitt 3.1.2 Piktogram

*Hinweis: Dauerhafte Markierungen*
Katalog-Nr. Stuttgarter Leistungsbuch 12-17/LBTIEF-3/3.8.2.

*Hinweis: Haftgrund auftragen*
Katalog-Nr. Stuttgarter Leistungsbuch 12-17/LBTIEF-3/3.8.2.1.
Haftgrund auftragen

01) Vor dem Aufbringen von Markierungen.

**3.1.2.10 Markierungen Haftgrund auftragen**
Katalog-Nr. Stuttgarter Leistungsbuch 12-17/LBTIEF-3/3.8.2.1.2.10
Verkehrswege und Freianlagen
Verkehrseinrichtungen
Markierungen
Vorarbeiten
Haftgrund auftragen
Haftgrund auftragen
Menge: 200,000 m²

**3.1.2.20 Markierungen Untergrund reinigen mit Saugkehrwagen**
Katalog-Nr. Stuttgarter Leistungsbuch/LBTIEF-3/3.8.2.1.3.11
Verkehrswege und Freianlagen
Verkehrseinrichtungen
Markierungen
Vorarbeiten
Untergrund reinigen
mit Saugkehrwagen
Menge: 200,000 m²

**3.1.2.30 Markierungen Untergrund trocknen**
Katalog-Nr. Stuttgarter Leistungsbuch 12-17/LBTIEF-3/3.8.2.1.1.10
Verkehrswege und Freianlagen
Verkehrseinrichtungen
Markierungen
Vorarbeiten
Untergrund trocknen
Trocknen
Menge: 300,000 m²

**3.1.2.40 Dauer Kaltplastik Symbole Typ II Art+Größe nach AG**
Katalog-Nr. Stuttgarter Leistungsbuch/LBTIEF-3/3.8.2.3.2.83
Verkehrswege und Freianlagen
Verkehrseinrichtungen
Markierungen
Dauerhafte Markierungen
Kaltplastik
Symbole, Typ II, Art und Größe:
nach Angabe AG
'Pfeil,Fahrrad,Linie,R7'
Menge: 104,000 St

**3.1.2.50 Dauer Kaltplastik Symbole Typ II Art+Größe nach AG**
Katalog-Nr. Stuttgarter Leistungsbuch/LBTIEF-3/3.8.2.3.2.83
Verkehrswege und Freianlagen
Verkehrseinrichtungen
Markierungen
Dauerhafte Markierungen
Kaltplastik
Symbole, Typ II, Art und Größe:
nach Angabe AG
'Fahrrad'
Menge: 11,000 St

**3.1.2.60 Dauer Kaltplastik Symbole Typ II Art+Größe nach AG**
Katalog-Nr. Stuttgarter Leistungsbuch/LBTIEF-3/3.8.2.3.2.83
Verkehrswege und Freianlagen
Verkehrseinrichtungen
Markierungen
Dauerhafte Markierungen
Kaltplastik
Symbole, Typ II, Art und Größe:
nach Angabe AG
'3 Pfeile'
Menge: 22,000 St

**3.1.2.70 Dauer Kaltplastik Symbole Typ II Art+Größe nach AG**
Katalog-Nr. Stuttgarter Leistungsbuch/LBTIEF-3/3.8.2.3.2.83
Verkehrswege und Freianlagen
Verkehrseinrichtungen
Markierungen
Dauerhafte Markierungen
Kaltplastik
Symbole, Typ II, Art und Größe:
nach Angabe AG
'Fußgänger VZ133'
Menge: 90,000 St

**3.1.2.80 Dauer Kaltplastik Symbole Typ II Art+Größe nach AG**
Katalog-Nr. Stuttgarter Leistungsbuch/LBTIEF-3/3.8.2.3.2.83
Verkehrswege und Freianlagen
Verkehrseinrichtungen
Markierungen
Dauerhafte Markierungen
Kaltplastik
Symbole, Typ II, Art und Größe:
nach Angabe AG
'Sperrfläche b=2 m ,l=10m'
Menge: 7,000 St

**3.1.2.90 Dauer Kaltplastik Symbole Typ II Art+Größe nach AG**
Katalog-Nr. Stuttgarter Leistungsbuch/LBTIEF-3/3.8.2.3.2.83
Verkehrswege und Freianlagen
Verkehrseinrichtungen
Markierungen
Dauerhafte Markierungen
Kaltplastik
Symbole, Typ II, Art und Größe:
nach Angabe AG
'Verkehrschild VZ. 101'
Menge: 2,000 St

**3.1.2.100 Dauer Kaltplastik Symbole Typ II Art+Größe nach AG**
Katalog-Nr. Stuttgarter Leistungsbuch/LBTIEF-3/3.8.2.3.2.83
Verkehrswege und Freianlagen
Verkehrseinrichtungen
Markierungen
Dauerhafte Markierungen
Kaltplastik
Symbole, Typ II, Art und Größe:
nach Angabe AG
'Haifischzahn 30x30'
Menge: 180,000 St

**3.1.2.110 Dauer Kaltplastik Symbole Typ II Art+Größe nach AG**
Katalog-Nr. Stuttgarter Leistungsbuch/LBTIEF-3/3.8.2.3.2.83
Verkehrswege und Freianlagen
Verkehrseinrichtungen
Markierungen
Dauerhafte Markierungen
Kaltplastik
Symbole, Typ II, Art und Größe:
nach Angabe AG
'Sperrfläche b=2m l=5m'
Menge: 4,000 St

##### Abschnitt 3.1.3 Längsmarkierung

*Hinweis: Dauerhafte Markierungen*
Katalog-Nr. Stuttgarter Leistungsbuch 12-17/LBTIEF-3/3.8.2.

*Hinweis: Haftgrund auftragen*
Katalog-Nr. Stuttgarter Leistungsbuch 12-17/LBTIEF-3/3.8.2.1.
Haftgrund auftragen

01) Vor dem Aufbringen von Markierungen.

**3.1.3.10 Markierungen Untergrund reinigen mit Saugkehrwagen**
Katalog-Nr. Stuttgarter Leistungsbuch/LBTIEF-3/3.8.2.1.3.11
Verkehrswege und Freianlagen
Verkehrseinrichtungen
Markierungen
Vorarbeiten
Untergrund reinigen
mit Saugkehrwagen
Menge: 50,000 m²

**3.1.3.20 Markierungen Haftgrund auftragen**
Katalog-Nr. Stuttgarter Leistungsbuch 12-17/LBTIEF-3/3.8.2.1.2.10
Verkehrswege und Freianlagen
Verkehrseinrichtungen
Markierungen
Vorarbeiten
Haftgrund auftragen
Haftgrund auftragen
Menge: 50,000 m²

**3.1.3.30 Markierungen Untergrund trocknen**
Katalog-Nr. Stuttgarter Leistungsbuch 12-17/LBTIEF-3/3.8.2.1.1.10
Verkehrswege und Freianlagen
Verkehrseinrichtungen
Markierungen
Vorarbeiten
Untergrund trocknen
Trocknen
Menge: 50,000 m²

**3.1.3.40 Dauer Heißplastik Linie Lä unterbr Typ II b=12cm**
Katalog-Nr. Stuttgarter Leistungsbuch 12-17/LBTIEF-3/3.8.2.3.1.24
Verkehrswege und Freianlagen
Verkehrseinrichtungen
Markierungen
Dauerhafte Markierungen
Heißplastik
Linien Längsstrich, unterbrochen Typ II, b = 12 cm
Menge: 300,000 m

**3.1.3.50 Dauer Heißplastik Linie Lä unterbr Typ II b=25cm**
Katalog-Nr. Stuttgarter Leistungsbuch 12-17/LBTIEF-3/3.8.2.3.1.26
Verkehrswege und Freianlagen
Verkehrseinrichtungen
Markierungen
Dauerhafte Markierungen
Heißplastik
Linien Längsstrich, unterbrochen Typ II, b = 25 cm
Menge: 500,000 m

**3.1.3.60 Dauer Heißplastik Linie Längsstrich Typ II b=12cm**
Katalog-Nr. Stuttgarter Leistungsbuch 12-17/LBTIEF-3/3.8.2.3.1.14
Verkehrswege und Freianlagen
Verkehrseinrichtungen
Markierungen
Dauerhafte Markierungen
Heißplastik
Linien Längsstrich, Typ II, b = 12 cm
Menge: 3300,000 m

##### Abschnitt 3.1.4 Quermarkierung

*Hinweis: Dauerhafte Markierungen*
Katalog-Nr. Stuttgarter Leistungsbuch 12-17/LBTIEF-3/3.8.2.

*Hinweis: Haftgrund auftragen*
Katalog-Nr. Stuttgarter Leistungsbuch 12-17/LBTIEF-3/3.8.2.1.
Haftgrund auftragen

01) Vor dem Aufbringen von Markierungen.

**3.1.4.10 Markierungen Untergrund reinigen mit Saugkehrwagen**
Katalog-Nr. Stuttgarter Leistungsbuch/LBTIEF-3/3.8.2.1.3.11
Verkehrswege und Freianlagen
Verkehrseinrichtungen
Markierungen
Vorarbeiten
Untergrund reinigen
mit Saugkehrwagen
Menge: 20,000 m²

**3.1.4.20 Markierungen Untergrund trocknen**
Katalog-Nr. Stuttgarter Leistungsbuch 12-17/LBTIEF-3/3.8.2.1.1.10
Verkehrswege und Freianlagen
Verkehrseinrichtungen
Markierungen
Vorarbeiten
Untergrund trocknen
Trocknen
Menge: 20,000 m²

**3.1.4.30 Markierungen Haftgrund auftragen**
Katalog-Nr. Stuttgarter Leistungsbuch 12-17/LBTIEF-3/3.8.2.1.2.10
Verkehrswege und Freianlagen
Verkehrseinrichtungen
Markierungen
Vorarbeiten
Haftgrund auftragen
Haftgrund auftragen
Menge: 20,000 m²

**3.1.4.40 Dauer Heißplastik Linie Querstrich Typ II b=25cm**
Katalog-Nr. Stuttgarter Leistungsbuch 12-17/LBTIEF-3/3.8.2.3.1.57
Verkehrswege und Freianlagen
Verkehrseinrichtungen
Markierungen
Dauerhafte Markierungen
Heißplastik
Linien Querstrich, Typ II, b = 25 cm
Menge: 30,000 m

**3.1.4.50 Dauer Heißplastik Linie Quer unterbr Typ II b=25cm**
Katalog-Nr. Stuttgarter Leistungsbuch/LBTIEF-3/3.8.2.3.1.67
Verkehrswege und Freianlagen
Verkehrseinrichtungen
Markierungen
Dauerhafte Markierungen
Heißplastik
Linien Querstrich, unterbrochen Typ II, b = 25 cm
Menge: 20,000 m

*Hinweis: Dauerhafte Markierungen*
Katalog-Nr. Stuttgarter Leistungsbuch 12-17/LBTIEF-3/3.8.2.

*Hinweis: Haftgrund auftragen*
Katalog-Nr. Stuttgarter Leistungsbuch 12-17/LBTIEF-3/3.8.2.1.
Haftgrund auftragen

01) Vor dem Aufbringen von Markierungen.

##### Abschnitt 3.1.5 Demarkierung

*Hinweis: Demarkierung*
Katalog-Nr. Stuttgarter Leistungsbuch/LBTIEF-3/3.8.2.
Demarkierung

01) Einschließlich Entsorgung des Materials.

02) Die Oberflächenstruktur der demarkierten Fläche
  muss der umliegenden Verkehrsfläche ähnlich
  sein und darf nur geringe Höhendifferenzen zwischen
  beiden Flächen aufweisen.

03) Bei Pfeilen, Buchstaben, Ziffern und Symbolen
  ergibt sich die Fläche aus dem kleinsten
  umschließenden Rechteck.

*Hinweis: Eingelegte Markierungen entfernen*
Katalog-Nr. Stuttgarter Leistungsbuch/LBTIEF-3/3.8.2.4.
Eingelegte Markierungen entfernen

01) Fräsen t bis 30 mm, gefräste Flächen anschließend mit
  schwarzem Gussasphalt oder Asphaltbeton auffüllen
  und verdichten, bei Gussasphalt mit Edelsplitt abstreuen
  und einwalzen.

**3.1.5.10 Farbmarkierungen entfernen**
Katalog-Nr. Stuttgarter Leistungsbuch/LBTIEF-3/3.8.2.4.2.14
Verkehrswege und Freianlagen
Verkehrseinrichtungen
Markierungen
Demarkierung
Aufgelegte Markierungen entfernen
Farbmarkierungen
Menge: 15,000 m²

**3.1.5.20 aufgelegte Markierung <3mm dick entfernen**
Katalog-Nr. Stuttgarter Leistungsbuch/LBTIEF-3/3.8.2.4.2.10
Verkehrswege und Freianlagen
Verkehrseinrichtungen
Markierungen
Demarkierung
Aufgelegte Markierungen entfernen
Markierungen bis 3,00 mm dick
Menge: 10,000 m²

**3.1.5.30 Dauer Kaltplastik Linie Quer unterbr Typ II b=25cm**
Katalog-Nr. Stuttgarter Leistungsbuch/LBTIEF-3/3.8.2.3.2.67
Verkehrswege und Freianlagen
Verkehrseinrichtungen
Markierungen
Dauerhafte Markierungen
Kaltplastik
Linien Querstrich, unterbrochen Typ II, b = 25 cm
Menge: 20,000 m
